# Altes Landratsamt Erding
Angebotsaufforderung (GAEB DA XML 3.3, DA83)
Projekt: 523 LAED Erding
Währung: EUR
Erstellt mit: CaliforniaX by G&W Software AG, CaliforniaX V25.1.01, 19.03.2026

## G 12 Estrich Neubau EG Palais
Datum: 19.03.2026

*Hinweis: VORBEMERKUNGEN*
VORBEMERKUNGEN

Es gilt für alle Gewerke VOB Teil C

*Hinweis: I. ALLGEMEINE ANGABEN*

*Hinweis: 1. Baubeschreibung*
1.  Baubeschreibung

Umbau und Erweiterung (Neubau) des „Alten Landratsamtes“ in Erding auf einem innerstädtischen Grundstück in Erding, Gemarkung Erding.
Der Gebäudekomplex liegt auf den Grundstücken mit den Flurnummern 97
und 97/1.

Das 1781/1782 erbaute Palais des Freiherren Joseph von Widmann (Vordergebäude) ist Teil einer geschlossenen Häuserzeile an der Langen Zeile und wurde als zweigeschossiger Walmdachbau mit Giebelgauben und einer klassizistischen Fassade errichtet. Es ist teilweise unterkellert.
Zum Gebäude gehört weiterhin ein zentraler Hof und der ebenfalls historische zweigeschossige Südflügel.

Das Ensemble steht als eingetragenes Einzeldenkmal unter Denkmalschutz.
Rückwärtig wird ein L-förmiger Neubau errichtet, sodass ein Karree mit vierseitiger Bebauung und einem Innenhof entsteht, das durch einen Zugang im Osten (Neubau) über die Roßmayrgasse 13 und einem Zugang im Westen (Altbau) über die Lange Zeile 10 erschlossen wird.

Der L-förmige Neubau wird mit Kellergeschoss, Erd- und 1. und 2.
Obergeschoss sowie einem Dachgeschoss (Laternengeschoss) errichtet.
Die Anbindung an den Bestand erfolgt über ein Foyer, das
eingeschossigen mit Flachdach ausgeführt wird.

Der Gesamtbaukörper hat nordseitig eine Länge von ca. 53,51m, (historisches Gebäude ca. 17,28m) und südseitig eine Länge von 54,57m (historisches Gebäude ca. 39,86m). In der Breite ist das historische Gebäude ostseitig ca. 27,70m breit und westseitig ca.29,28 m breit.

*Hinweis: 2. Leistungsbeschreibung Grundsätzliches*
2.  Leistungsbeschreibung Grundsätzliches

2.1  Sicherheits- und Gesundheitsschutz

2.1.1.  Rechtsnormen

Es gelten die aktuellen gesetzlichen Vorschriften, sowie die jeweils gültige Fassung der Verordnung über Sicherheit und Gesundheitsschutz auf Baustellen (BaustellV), Arbeitsschutzgesetz (ArbSchG), DGUV Vorschriften, PSA-Benutzungsverordnung.

2.1.2  Sicherheits- und Gesundheitskoordinator des AG

Für das Bauvorhaben ist ein Sicherheits- und Gesundheitskoordinator (SiGeKo) nach BaustellV bestellt. Hinweise und Vorgaben des Koordinators sind zu beachten und unverzüglich umzusetzen.

Die Abstellung der vom Koordinator festgestellten Mängel sind der Bauüberwachung des AG und dem Koordinator schriftlich anzuzeigen.

Formulare wie Unterweisungen, Mitarbeiter- und Werkzeuglisten sind auf Anforderung des SiGeKo auszufüllen und vorzulegen.

Bei Gefahr in Verzug hat der SiGeKo ein unmittelbares Weisungsrecht gegenüber den Beteiligten.

2.1.3  Fachkraft und Maßnahmen des AN

Vor Beginn der Arbeiten hat jeder Auftragnehmer (gilt auch für Nachunternehmer) dem Auftraggeber unaufgefordert die Fachkraft des AN für Arbeitssicherheit sowie die vorgesehenen Maßnahmen zur Sicherheit und zum Gesundheitsschutz seiner auf der Baustelle Beschäftigten bekannt zu geben. Dies kann in Form einer Dokumentation entsprechend § 6 ArbSchG geschehen.

2.1.5  Gefährdungsanalyse des AN

Vor Aufnahme der Arbeiten ist die gemäß § 5 ArbSchG für das Bauvorhaben zu erstellende Gefährdungsanalyse der Bauüberwachung des AG und dem Koordinator nach BaustellV vorzulegen.

2.1.6  Verstoß

Personen, die gegen Arbeitsschutz- und Unfallverhütungsvorschriften verstoßen oder den Anweisungen des Auftraggebers bzw. den Hinweisen des Koordinators nicht Folge leisten, sind abzuberufen und zu ersetzen.

A2.1.7  Alkohol-, Rauch- und Drogenverbot

Auf der Baustelle herrscht innerhalb der Einfriedung grundsätzlich Alkohol-, Rauch- und Drogenverbot. Der AN hat Personen, bei denen der begründete Verdacht auf Alkohol- und Drogeneinfluss besteht, unverzüglich von der Baustelle zu entfernen. Der AG behält sich vor, solchen Personen dauerhaft Baustellenverbot zu erteilen.

2.2  Immissionsschutz

2.2.1  Baulärm

Die Baumaßnahme befindet sich in einem Wohngebiet. Für den Schutz gegen Baulärm gelten außer den Anforderungen des BImSchG, die Allgemeinen Verwaltungsvorschrift gegen Baulärm - Geräuschimmission - und die zusätzlichen landesrechtlichen Vorschriften. Folgende Immissionsrichtwerte sind nach dem Merkblatt zum Schutz gegen Baulärm ( www.muenchen.de/laerm.) einzuhalten:
Tagsüber, Werktage außerhalb der Ruhezeiten 8.00 - 20.00 Uhr: 55 dB (A)
Tagsüber, Werktage innerhalb der Ruhezeiten 6.00 - 8.00 Uhr: 50 dB (A)
Nachts 20.00 - 6.00 Uhr: < 40 dB (A)

2.2.2  Staubschutz

Die Staubentwicklung außerhalb und innerhalb der Gebäude muss durch geeignete Maßnahmen auf ein Minimum beschränkt werden.

Zur Einhaltung der Feinstaubgrenzwerte und Verbesserung der Luftqualität müssen die einzusetzenden Maschinen die Emmisionsanforderungen, Vorgaben und Grenzwerte der Bayrischen Luftreinhalteverordnung - BayLuft erfüllen und einhalten.

2.3  Arbeitszeit

Die Arbeitszeit richtet sich nach den Bestimmungen des Arbeitszeitgesetzes.

Soweit behördliche Ausnahmegenehmigungen eingeholt werden, hat der AN diese dem AG vorzulegen.

Die Rahmenarbeitszeiten sind werktags Montag - Samstag, 7:00 - 20:00 Uhr. Ganztägig an Sonntagen und gesetzlichen Feiertagen im Bundesland Bayern sowie werktags in der Zeit von 20:00 - 7:00 Uhr sind Bauarbeiten nicht erlaubt.

2.4 Bauwesenversicherung

Der Auftraggeber schließt eine projektbezogene Bauwesensversicherung ab.

Die entsprechenden anteiligen Kosten werden im Rahmen der Abrechnungen in Abzug gebracht. Die entsprechenden Kosten sind in die Einheitspreise einzurechnen.

Unabhängig davon hat der Auftragnehmer vor Auftragserteilung den Nachweis über eine bestehende und angemessene Bauhaftpflichtversicherung vorzulegen.

2.5  Informationen an Dritte

Die Durchführung von Besichtigungen, die Gestattung der Einsichtnahme in technische Unterlagen (Beschreibungen, Pläne, Zeichnungen, Bilder, Berichte usw.) und die Erteilung von Auskünften über diesen Vertrag, über das Bauwerk und die bereits installierten Einrichtungen bedürfen der ausdrücklichen Zustimmung des AG.

2.6  Materialökologie

2.6.1  Verstöße

Es wird eindringlich auf die Einhaltung aller nachfolgenden städtischen und gesetzlichen Vorgaben zur Materialökologie hingewiesen. Sollten Verstöße festgestellt werden, sind alle vertragswidrig verbauten Stoffe und Materialien oder verwendete Reinigungsmittel auf Kosten des AN zu entfernen und mit zugelassenen Produkten zu ersetzen. Kontrollen erfolgen durch den AG und dessen Erfüllungsgehilfen, die Bauleitungen vor Ort und den SiGeKo.

2.6.2  Allgemeine Anforderungen

Es gilt grundsätzlich für alle materialökologischen Anforderungen:

2.6.2.1:  Nachweise

Die geforderte Qualität der Baustoffe und Bauprodukte ist rechtzeitig vor Ausführung bzw. Bestellung durch Produkt-, Sicherheitsdatenblätter oder sonstige geeignete Nachweise zu belegen. Die Verantwortung der Produkteinhaltung liegt allein beim AN.

Nachweise wie Sicherheitsdatenblätter, Umweltzeichen-Zertifikate, Datenblätter oder Emissionsprüfberichte müssen aktuell sein. Bei Umweltzeichen gilt die jeweils aktuellste Version. Ist die Gültigkeitsfrist z.B. einer zugrundeliegenden "Blauer Engel"-Version abgelaufen, werden die Zertifikate vom Baureferat nicht akzeptiert. Im Fall der Überschneidung von zwei Versionen (Übergangsfrist) ist möglichst die aktuellste Version vorzulegen.

2.6.2.2  Produktänderungen

Notwendige Produktänderungen während der Ausführung sind unverzüglich mit dem AG abzustimmen, es sind alle vorgenannten Nachweise neu vorzulegen und neu von der Projektleitung freizugeben.

2.6.2.3  Originalgebinde auf der Baustelle:

Es sind alle Produkte auf der Baustelle im Originalgebinde zu verwenden, eine Anlieferung bereits vorgemischter Produkte in Fremd oder Neutralgebinden ist untersagt.

2.6.3  Feinstaub, Gesundheitsgefährlicher Staub

Das "Merkblatt zur Staubminderung bei Baustellen" der Regierung von Oberbayern ist zu beachten.

Die Staubentwicklung ist, so weit technisch möglich, zu vermeiden.

Bei Maschineneinsatz sind, sofern in der Position nicht anders gefordert, staubarme, abgestimmte Bearbeitungssysteme (Maschine und Mobilentstauber) zu verwenden, die den allgemeinen Staubgrenzwert von 1,25 mg/m³ für die alveolengängige (A-) Fraktion sowie 10 mg/m³ für die einatembare (E-) Fraktion einhalten.

Die BG BAU führt Positivlisten staubarmer Bearbeitungssysteme und staubarmer Produkte.

Werden gesundheitsgefährliche mineralische Stäube oder andere Gefahrstoffe freigesetzt, sind die notwendigen Maßnahmen entsprechend der jeweiligen Technischen Regel Gefahrstoffe (TRGS 505, 519, 521, 559, 900 u.a.) und der Gefahrstoffverordnung zu ergreifen.

Beim Bearbeiten von Bestandsbauteilen mit bleiweißhaltigen Anstrichen sind die Handlungsanleitungen der BG BAU zu beachten.

2.6.4.  Stoffe mit besonders besorgniserregenden Eigenschaften

Alle verwendeten Bauprodukte dürfen keine Stoffe mit folgenden Eigenschaften als konstitutionelle Bestandteile (d.h. Stoffe, die im Endprodukt verbleiben und in diesem eine Funktion erfüllen) enthalten:

Stoffe, die unter der Chemikalienverordnung REACH als besonders besorgniserregend identifiziert und in die gemäß REACH Artikel 59 Absatz 1 erstellte Liste (sogenannte „Kandidatenliste“) aufgenommen wurden (SVHC). Es gilt die jeweils aktuelle Fassung der Kandidatenliste.

Stoffe, die in ihrem Sicherheitsdatenblatt mit Eigenschaften gekennzeichnet sind, die zur Aufnahme in die Kandidatenliste führen können (REACH Art. 57).
Dies umfasst folgende Stoffe:

Erwiesenermaßen krebserzeugende, erbgutverändernde oder fortpflanzungsgefährdende Stoffe („KMR-Stoffe“ der Kat. 1A und 1B) und Stoffe, die gemäß den Kriterien der EG-Verordnung 1272/2008 (oder der Richtlinie 67/548/EWG) mit den im Folgenden genannten H-Sätzen bzw. R-Sätzen eingestuft sind als:

karzinogen (krebserzeugend) Kat. Carc. 1A / Carc. 1B
H350: Kann Krebs erzeugen.
H350i: Kann bei Einatmen Krebs erzeugen.

keimzellmutagen (erbgutverändernd) Kat. Muta. 1A / Muta. 1B:
H340: Kann genetische Defekte verursachen.

reproduktionstoxisch (fortpflanzungsgefährdend) Kat. Repr. 1A, Repr. 1B:
H360F, R60: Kann die Fruchtbarkeit beeinträchtigen.
H360D, R61: Kann das Kind im Mutterleib schädigen.
H360FD, R60/61: Kann die Fruchtbarkeit beeinträchtigen.
Kann das Kind im Mutterleib schädigen.
H360Fd, R60/63: Kann die Fruchtbarkeit beeinträchtigen.
Kann vermutlich das Kind im Mutterleib schädigen.
H360Df, R61/62: Kann das Kind im Mutterleib schädigen.
Kann vermutlich die Fruchtbarkeit beeinträchtigen.

Stoffe mit PBT- (persistent, bioakkumulierend und toxisch)
oder vPvB-  (sehr persistent und sehr bioakkumulierend) Eigenschaften.

Für bestimmte Stoffe (z.B. Formaldehyd) gelten besondere Regeln.
Diese sind über die Anforderungen des Blauen Engels bzw. über die in den nachfolgenden Absätzen explizit aufgeführten Anforderungen geregelt.

2.6.5 Biozide

Entfällt

2.6.6.  Polyvinylchlorid (PVC) / Chlorchemische Produkte

Der Einsatz von chlorchemischen Produkten ist ausgeschlossen (z.B. bei Fußbodenbelägen, Fenstern, Türen, Rollladen, Sanitärleitungen, Elektroinstallation, Abdeck-/ Trennfolien, Dichtungsbahnen).

Ausnahmen sind zulässig für Anwendungsbereiche ohne vertretbare Alternativen.

2.6.7  Dämmstoffe aus nachwachsenden Rohstoffen,

die als Flammschutzmittel Borate enthalten, sind über den allgemeinen Stoffausschluss ausgeschlossen.

Im Innenbereich müssen Flachs-, Hanf-, Holzfaser- und Schurwolle-Dämmstoffe mindestens den Anforderungen des Umweltzeichens "Blauer Engel" RAL-UZ 132 oder natureplus Qualitätszeichen RL0100ff und RL030ff entsprechen.

Für Zelluslosedämmstoffe ist zum Nachweis der Boratfreiheit eine zusätzliche Herstellererklärung erforderlich.

2.6.8  Spritz- und Montageschäume

Die Verwendung von Montageschäumen und sonstigen Ortschäumen ist ausgeschlossen.

Dies gilt nicht für die Verwendung bei Wärmedämmverbundsystemen zum Schließen von Fugen zwischen Dämmstoffplatten gemäß den Hersteller-Verarbeitungsrichtlinien.

2.6.9  Dichtungen und Abdichtungen

Zur Vermeidung der Innenraumluftbelastung sind bei den Kleb- und Dichtstoffe in Innenräumen amin- oder oximvernetzende bzw. -haltige Produkte ausgeschlossen.

Es dürfen nur Produkte mit den Umweltzeichen „Emicode“ EC1plus oder RAL-UZ 123 (Blauer Engel) verwendet werden.

Abweichungen, z.B. „Emicode“ EC1, sind in (technisch) begründeten Ausnahmefällen bzw. in Bereichen mit sicherheitsrelevanten bauaufsichtlichen Anforderungen in Abstimmung mit dem AG möglich.

Kann auf lösemittelhaltige Produkte an der Baustelle nicht verzichtet werden, muss bis zum Abklingen der VOC-Emissionen eine ausreichende Ablüftung (ggf. mit mechanischer Lüftung) durch den AN gesichert sein.
Für Flüssigabdichtungen in Innenräumen dürfen nur Produkte mit dem "Emicode" EC1 oder EC1plus verwendet werden.

Als kalt verarbeitete Bitumenbeschichtungen/ bituminöse Voranstriche dürfen nur Produkte mit „Giscode“ BBP 10 verwendet werden.
Dichtungs-/ Dachbahnen und Dampfsperren aus PVC sind ausgeschlossen.

2.6.10  Holz, Holzwerkstoffe

Der Einsatz von Tropenholz bei Bau und Ausstattung ist ausgeschlossen, ausser es handelt sich um nachweislich gezüchtete Hölzer.

Terpenhaltige Holzarten sind zur Minimierung von bicyclischen Terpenen zu vermeiden. In Aufenthaltsräumen sind harzarme Holzarten zu verwenden.

Stark harzhaltige Nadelhölzer -insbesondere Kiefernholz- (z.B. verarbeitet als Fensterprofile, „Seekiefer“-, OSB- u.ä. Platten) dürfen nicht verwendet werden.

Formaldehydhaltige Verleimungen und Beschichtungen: Holzwerkstoffe müssen mindestens den Anforderungen des Umweltzeichens RAL UZ 76 (Blauer Engel, Ausgabe Februar 2016 oder neuer) oder des "natureplus"-Umweltgütesiegels der Gruppe RL0200 (mit etwas anderen Prüfbedingungen) entsprechen.

Bei akustisch wirksamen (gelochten) Platten ist für das fertige Endprodukt (gelochte Platte mit oder ohne Beschichtung) vom AN ein Prüfbericht einer Prüfkammer-Messung vorzulegen (s.u.).

Bei konstruktiven Holzbauteilen (z.B. Brettschichtholz) sind ausschließlich formaldehydfrei verleimte Produkte erlaubt oder es ist auf alternative Bauarten oder Baustoffe auszuweichen.

Produkte mit formaldehydhaltigen Beschichtungen sind ausgeschlossen.

Bei großflächigem Einbau von Holzwerkstoffen in Wand, Boden und/oder Decke ist das Auftreten von Formaldehyd-Emissionen besonders sensibel zu betrachten. Als großflächig gilt bereits eine Wandfläche, eine Bodenfläche oder eine Deckenfläche.

Prüfkammer-Messung: Holzwerkstoffplatten dürfen bei der Messung in der Prüfkammer in Anlehnung an die vom Ausschuss zur gesundheitlichen Bewertung von Bauprodukten (AgBB) erarbeitete „Vorgehensweise bei der gesundheitlichen Bewertung der Emissionen von flüchtigen organischen Verbindungen (VOC und SVOC) aus Bauprodukten“ folgende Emissionswerte nicht überschreiten.

Die Messung der Emissionen erfolgt gemäß CEN/TS 16516.15.

Die Beladung der Prüfkammer beträgt einheitlich 1,4m²/m³:

Summe flüchtiger organischer Verbindungen
Retentionsbereich C6 - C16 (TVOC):
maximal 1 mg/ m³ nach 3 Tagen
maximal 0,8 mg/ m³ nach 28 Tagen

Summe schwer flüchtiger organischer Verbindungen
Retentionsbereich > C16 - C26 (TSVOC):
0,1 mg/ m³ nach 28 Tagen

krebserzeugende Stoffe (K1 und 2 nach Richtlinie 67/548/EWG bzw.
Klassen 1A und 1B nach CLP-Verordnung 1272/2008):
maximal 0,01 mg/ m³ nach 3 Tagen,
maximal 0,001 mg/ m³ nach 28 Tagen

Summe aller VOC ohne NIK:
maximal 0,1 mg/ m³ nach 28 Tagen
R-Wert: maximal 1 nach 28 Tagen

Formaldehyd: maximal 0,08 mg/ m³ nach 28 Tagen
Formaldehyd darf auch weiterhin nach der EN 717-1 gemessen werden.
Wird nach der EN 717-1 gemessen, ist ein Wert von 0,03 ppm (0,0375 mg/ m³) einzuhalten (i. Anlehnung an WKI-Rechenmodell für Formaldehyd).

2.6.11  Holzschutz

Im Holzbau sind Konstruktionen zu wählen, bei denen nach DIN 68 800 chemischer Holzschutz entbehrlich ist. In Aufenthaltsräumen dürfen keine chemischen Holzschutzmittel eingesetzt werden.

Sofern chemischer Holzschutz produktionsbedingt (z.B. bei Holzfenstern) erforderlich ist, dürfen nur Produkte mit BAuA-Zulassung verwendet werden. Gemäß BiozidVO sind die verwendeten bioziden Wirkstoffe zu deklarieren und zu dokumentieren. Es muss - bei gleicher Eignung - das jeweils umweltverträglichste Produkt und Verfahren verwendet werden. Dabei ist die Einstufung entsprechend dem Produkt-Code der Bauberufsgenossenschaft zu Grunde zu legen.

Holzschutzmittel für nichttragende Bauteile müssen das RALPrüfzeichen RAL-GZ 830 der Gütegemeinschaft Holzschutzmittel e.V., für tragende Bauteile das Prüfzeichen des Deutschen Instituts für Bautechnik aufweisen.

Behandlungen mit Holzschutzmitteln sind im Produktionsbetrieb des AN vorzunehmen. An der Baustelle sind sie nur im Ausnahmefall nach vorheriger Zustimmung des Auftraggebers erlaubt.

2.6.12  Beschichtungen von Holzoberflächen

siehe Oberflächenbeschichtungen

2.6.13  Kleb- und Verlegewerkstoffe

Grundsätzlich dürfen nur lösemittelfreie Verlegewerkstoffe (Voranstriche, Leime, Kleber, Spachtel etc.) gemäß Giscode-Einstufung der Bauberufsgenossenschaft und den Technischen Regeln für Gefahrstoffe TRGS 610 verwendet werden.

Ausnahmen sind nur nach vorheriger Zustimmung des AG erlaubt.

Zur Vermeidung der Innenraumluftbelastung sind amin- oder oximvernetzende bzw. -haltige Kleb- und Dichtstoffe (Verfugungen, punkt- und linienförmige Verklebungen) ausgeschlossen.

Es dürfen nur Produkte mit den Umweltzeichen "Emicode" EC1plus oder RAL-UZ 123 (Blauer Engel) verwendet werden.

Als Verlegewerkstoffe für Boden- und Wandbeläge dürfen nur Produkte entsprechend der Umweltzeichen RAL-UZ 113 (Blauer Engel) oder "Emicode" EC1plus verwendet werden.

Für Fliesen und Platten sind mineralische Fliesenkleber zu verwenden.

2.6.14  Oberflächenbeschichtungen

Bei allen Beschichtungen (Grundierungen, Imprägnierungen, sonstige Anstriche, Spachtelungen, Öle, Wachse, Korrosions-, Brandschutzanstriche, etc.) sind umwelt- und gesundheitsverträgliche, insbesondere wasserbasierte sowie oximfreie (z.B. butanonoxim- und acetonoximfreie) Produkte und Verfahren einzusetzen.

Beschichtungen bzw. Oberflächenbehandlungen von Stahlbau-, Metallbau- und Schlosserarbeiten sind grundsätzlich im Produktionsbetrieb der Firma vorzunehmen und sollen bis zum Zeitpunkt des Einbaus auf der Baustelle keine VOC-Richtwertüberschreitungen mehr verursachen.

Auf der Baustelle ist die Verarbeitung nur im Ausnahmefall und in Abstimmung mit dem AG erlaubt.
Im Einzelnen gelten folgende Anforderungen:

Bei Innenwand- und Deckenfarben sind reine Silikatfarben (ggf. mit geringem Dispersionsanteil) oder lösemittel- und konservierungsfreie Dispersionsfarben zu verwenden.

Die Farben müssen mindestens den Vergabegrundlagen des Umweltzeichens RAL-UZ 102 (Blauer Engel) oder gleichwertig entsprechen.

Als Grundierungen, Lacke und Lasuren dürfen generell nur schadstoffarme Produkte entsprechend den Vergabegrundlagen des Umweltzeichens RAL-UZ 12a (Blauer Engel) oder gleichwertig eingesetzt werden. Das gilt auch für Beschichtungen von Holz-Bodenbelägen.

Für Öle und Wachse ist die Einhaltung des AgBB-Bewertungsschemas mit TVOC<250mikrogramm/m³ nach 28 Tagen und GISCODE Ö10+ (lösemittelfrei, oximfrei) nachzuweisen.

Reaktionsharze und Epoxidharze sind ausschließlich im technisch notwendigen Sonderfall einzusetzen, wenn keine vertretbare Alternative zur Verfügung steht und durch die städtische Projektleitung zu schriftlich zu informieren.

Produkte mit chlorierten Kohlenwasserstoffen sind ausgeschlossen.

Sicherheitsaspekte können Abweichungen rechtfertigen. Es sollte dann aber darauf geachtet werden, dass mindestens die Einhaltung des AgBB-Schemas nachgewiesen wird, wenn möglich Emicode EC1 oder EC1plus.

Bei Fließbeschichtungen ist mindestens die Einhaltung des AgBBSchemas mit TVOC max. 0,25 mg/m3 nach 28 Tagen nachzuweisen.

2.6.15  Trennmittel

Es dürfen nur Trennmittel verwendet werden, die biologisch schnell abbaubar sind und dem Umweltzeichen RAL-UZ 178 entsprechen. Auf technisch notwendige Ausnahmen ist die Bauleitung hinzuweisen.

2.6.16  Recyclingprodukte zum Bauteilschutz

Bei Maßnahmen zum Schutz von Bauteilen oder der Ausstattung sind Produkte aus Recyclingmaterial (Altpapier, Alttextilien, PE-Regenerat) zu verwenden.

2.6.17  Fließbeschichtungen, Epoxid- und Reaktionsharze

siehe Oberflächenbeschichtungen

*Hinweis: II. ALLGEMEINE ANGABEN ZU BAUSTELLE UND AUSFÜHRUNG*
II.  ALLGEMEINE ANGABEN ZU BAUSTELLE UND AUSFÜHRUNG

Geltungsbereich: Für alle Gewerke

*Hinweis: 3. Baustellle*
3.  Baustellle

3.1  Einfriedung und Zugangsregelung

Das Baugrundstück sowie angrenzende Flächen werden zur Sicherung gegen den Zutritt Unbefugter mit einem Bauzaun umgeben. Lagerflächen außerhalb dieses Bereichs werden vom AG nicht zur Verfügung gestellt.

Die Zufahrt / Zugang hat nur über die vorgesehenen  Tore / Türen zu erfolgen.

Das Verschliessen der Zufahrten / Zugänge ist Sache des AN, dessen Beschäftigten als letzte die Baustelle verlassen.

Bauzäune sind immer geschlossen zu halten.

Der AG behält sich vor, einen Wachdienst zur Überwachung der Baustelle einzuschalten.

3.2  Verkehrssicherung

Der AN ist von Baubeginn bis zum Abschluss seiner Leistung (auch während Feiertagen und an Wochenenden) verantwortlich für die ordnungsgemäße Verkehrssicherungsmaßnahmen und evtl. Straßensperrungen in seinem Arbeitsbereich.

Der AN ist verpflichtet Beschädigung, Verschmutzung und dergleichen durch den Baubetrieb benutzter Straßenkörper (Art. 2 Bay StrWG) und deren Zubehör (wie Verkehrseinrichtungen, Bepflanzungen usw.) durch geeignete Maßnahmen zu verhindern oder wenn dies nicht möglich ist, unverzüglich und ohne besondere Vergütung zu beseitigen.

3.3  Lage der Baustelle, Baustellenverkehr

Das Grundstück, für den Umbau und die Erweiterung "Altes Landratsamt Erding", weist die Adresse Roßmayrgasse 13 auf, in Mitten des denkmalgeschützten Ensemblebereiches der Altstadt von Erding.

Das Gebäude kann von der Roßmayrgasse im Westen und von der Hauptstraße "Lange Zeile 10" im Osten betreten werden.

Die Baustellenabwicklung erfolgt hauptsächlich von der westlich gelegenen Straße "Roßmayrgasse" aus. Nur kurzzeitige Anlieferung oder Abtransport möglich, Straße muss dauerhaft befahrbar bleiben (Feuerwehrzufahrt!).

3.4  Werbung

Das Anbringen eigener Firmenschilder ist auf der Baustelle in jeglicher Form untersagt.

Durch den AG wird eine Bautafel erstellt, die die notwendigen Angaben zum Projekt und zu den beteiligten FBT's enthält.

Auf der Bautafel kann dem AN ein Schriftfeld, gegen Kostenbeteiligung, zu Verfügung gestellt werden.

Die Beschriftung erfolgt über den AG, in der vom Auftraggeber vorgegebenen Schriftart, nach Textangabe des AN.

3.5  Verständigung auf der Baustelle

Der Auftragnehmer hat dafür zu sorgen, dass während der Arbeit auf der Baustelle ständig eine Person anwesend ist, die eine fachliche Verständigung in deutscher Sprache ermöglicht.

3.6  Baum bestand und Schutz bestehender Flächen

Bei sämtlichen Arbeiten ist auf den verbleibenden Baumbestand auf der "Langen Zeile" besondere Rücksicht zu nehmen.

Beschädigungen an den vorhandenen Baumschutzzäune bzw. an den Bäumen sind bei allen beschriebenen Arbeiten von Vornherein auszuschließen. - Sollten trotzdem Beschädigungen auftreten, sind diese der örtlichen Bauüberwachung anzuzeigen.

3.7  Baustelleneinrichtungsplan

Der den Angebotsunterlagen beigefügten Baustelleneinrichtungsplan bzw. Baulogistikkonzept stellt den Vorschlag des AG (sog. Amtsentwurf) zur Baustelleneinrichtung dar.

Abweichungen von dem Amtsvorschlag bedürfen der Genehmigung durch den AG, entsprechende eigene BE-Pläne sind vorzulegen.

Aus einer geänderten Baustelleneinrichtung resultierende Mehrkosten, sind vom AN zu tragen und in die Einheitspreise des LV's zu berücksichtigen.

3.8  Baustelleneinrichtung

Veränderungen der Baustelleneinrichtung und der Auf- und Abbau von Großgeräten dürfen während der Bauzeit nur nach Abstimmung mit der Bauüberwachung des AG erfolgen.

Kosten für die eigenen Leistungen der erforderlichen Baustelleneinrichtung sind im Rahmen der entsprechenden LV Positionen zu kalkulieren.

3.8.1  Baustelleneinrichtungsfläche

3.8.1.1

Das Gebäude wird gemäß beiliegendem Baustelleneinrichtungsplan erschlossen. Der für die Baustelleneinrichtung aller am Bau Beteiligten zur Verfügung stehende Platz ist ausgewiesen.

Aufgrund z.T. beengter Flächenverhältnisse ist die gewerkebezogene Baustelleneinrichtung der AN entsprechend zu disponieren und mit der Bauüberwachung des AG abzustimmen.

Die Zuweisung von BE-Flächen erfolgt durch die örtliche Bauüberwachung.

3.8.1.2

Die im Baustelleneinrichtungsplan dargestellten Bereiche innerhalb der Baustelleneinrichtungsfläche stehen den ausführenden Firmen kostenfrei zur Verfügung.

Das Lagern von Material, sowie das Aufstellen von Geräten bzw. Containern auf dem Baugelände ist nur nach vorheriger Genehmigung durch den AG und in Abstimmung mit der Bauüberwachung auf eigens zugewiesenen Flächen möglich.

Soweit öffentliche Grundstücke durch den AN außerhalb der ausgewiesenen Baustelleneinrichtungsfläche in Anspruch genommen werden, sind die Genehmigungen hierfür auf eigene Kosten vom AN eigenverantwortlich einzuholen.

3.8.1.3

Einrichten, Vorhalten, Unterhalten und Räumen der für die termin- und fachgerechte Ausführung der nachstehend beschriebenen Leistungen erforderlichen Baustelleneinrichtung nach LV-Positionen, soweit gesondert ausgewiesen. Etwa darüber hinaus erforderliche Lager- und Arbeitsplätze hat der Auftragnehmer zu beschaffen, die Kosten sind durch die Vertragspreise abgegolten

3.8.1.4.

Die vom AG zur Verfügung gestellten Flächen für die Baustelleneinrichtung, Lagerplätze, Arbeitsplätze und Zufahrtswege sind während der Bauzeit zu unterhalten und nach Bauende zu räumen und eben abgezogen zu übergeben, soweit keine abweichende Vereinbarung getroffen wurde.

Das Gelände ist nach Leistungsausführung unverzüglich zu räumen. Erforderliche Teilräumungen während der Leistungsausführung sind auf Anordnung durchzuführen. Kommt der AN einer Aufforderung zur Räumung bzw. Teilräumung nicht innerhalb angemessener Frist nach, ist der AG zur Räumung auf Kosten des AN berechtigt.

3.8.1.5

Auf dem Baugelände darf weder genächtigt noch campiert werden.

3.8.1.6

Es besteht kein Anspruch auf Parkmöglichkeit auf dem Baugelände.

3.8.2  Aufenthaltsräume

Aufgrund des begrenzt zur Verfügung stehenden Platzes auf der Baustelle, stehen im Bestandsgebäude keine Aufenthaltsräume für die Mitarbeiter des AN sowie keine Lagerräume zur Verfügung. Dies ist bei der Kalkulation entsprechend zu berücksichtigen.

Der AG hat im Nachbargebäude Lange Zeile 8 Büroräume angemietet. Diese können, in Abstimmung mit dem AG und seiner Objektüberwachung, gegen Kostenbeteiligung, bis September 2026 mit genutzt werden.

3.8.3  Sanitäre Einrichtungen, Toiletten

Der AG stellt Sanitärcontainer (Waschraum, Toiletten, Duschen) für alle am Bau beteiligten Auftragnehmer bis zum Bauende unentgeltlich zur Verfügung.

Einrichtung, Wartung, Reinigung und Betrieb erfolgt bauseits.

Auf den pfleglichen Umgang mit den sanitären Einrichtungen wird besonders hingewiesen.

Bei mutwilliger Verschmutzung oder Beschädigung der Einrichtungen werden die Kosten auf die dafür verantwortlichen Unternehmen umgelegt.

Wasch- und WC-Anlagen innerhalb des Bestandsgebäudes stehen dem Baustellenpersonal nicht zur Verfügung.

3.8.4  Gerüste / Materialtransport

3.8.4.1  Gerüste

Seitens des AG werden Fassaden- und Dachfanggerüste erstellt.

Das eventuell notwendige Umankern oder Umbauen der bauseitigen Fassadengerüste durch die Gerüstbaufirma ist mindestens 2 Wochen vorher mit Angabe der Begründung schriftlich anzumelden.

3.8.4.2  Materialtransport

Es darf nur das arbeitstäglich erforderliche Material und Gerät in das Gebäude eingebracht werden.

Für Vertikaltransporte werden durch den AG insgesamt 2 Materialaufzüge (1x Palais, 1x Neubau) als Selbstfahrer mit einer Grundfläche je ca. 2,5 m² und einer Traglast ca. 850 kg  erstellt und vorgehalten.

Die genaue Lage ist dem beiliegenden Baustelleneinrichtungsplan zu entnehmen.

Der Materialaufzug steht allen Baubeteiligten der Ausbauarbeiten, in Abstimmung mit der Bauüberwachung des AG´s, zur Nutzung zur Verfügung. Die Einweisung erfolgt durch den AN Materialaufzug.

Kräne stehen nicht zur Verfügung!

3.8.5  Strom-, /Wasser- u. Kanalanschluss / Verbrauchskosten

3.8.5.1.  Baustromversorgung

Mit Beginn der Baumaßnahme wird durch den AG eine Baustromversorgungsanlage mit Stromübergabe einschl. Zählerkasten aufgebaut. Die Versorgungseinrichtungen für elektrische Energie werden für alle Unternehmer vom AG erstellt, vorgehalten und rückgebaut.

Die Unterverteilung ab Etagenverteiler liegt im Aufgabenbereich des AN. Die erforderlichen Leitungen, Kabel und Anschlüsse ab Haupt- bzw. Unterverteilung bis zur Verwendungsstelle des AN, sind eigenverantwortlich durch den AN zu beschaffen und bereitzustellen, eine gesonderte Vergütung hierfür erfolgt nicht.

Die bei der Ausführung der vertraglichen Leistungen des AN's entstehenden Verbrauchskosten für Baustrom werden vom AG übernommen, die Stromabgabe wird pauschal in Abzug gebracht und ist in die Einheitspreise einzukalkulieren.

Der Verbrauch wird gezählt.

Der Einsatz von elektrischen Geräten zur Beheizung von Anlagen der eigenen Baustelleneinrichtung, das Laden von Fahrzeugen, etc., ist untersagt.

Ab Anschluss an die bauseitigen Unterverteilungskästen geht die Verantwortung für den ordnungsgemäßen Zustand und sicheren Betrieb aller vom AN eingesetzten elektrischen Betriebsmittel auf diesen über. Für die regelmäßige Überprüfung der elektrischen Betriebsmittel auf ihren ordnungsgemäßen Zustand gem. DGUV V3 hat der AN selbst zu sorgen.

Der ordnungsgemäße Zustand der eingesetzten elektrischen Betriebsmittel muss durch eine Prüfplakette oder einen anderen anerkannten Nachweis alle
monatlich dem Sigeko bzw. der Bauüberwachung nachgewiesen werden.
Der Sigeko behält sich das Recht vor, bei äußerer erkennbarer Beeinträchtigung bzw. Beschädigung der Betriebsmittel, diese außer Betrieb zu nehmen (die Verantwortung des AN bleibt hiervon unberührt).

3.8.5.2.  Bauwasserversorgung

Der AG stellt, mit Hilfe des AN „Baulogistik“, den Auftragnehmern der Rohbau- und Ausbaugewerke bauseits einen Bauwasseranschluss an zentraler Stelle im Außenbereich zur freien Mitbenutzung zur Verfügung.

Die erforderlichen Leitungen, Schläuche und Anschlüsse ab Hauptverteilung bis zur Verwendungsstelle des AN, sind eigenverantwortlich durch den AN zu beschaffen und bereitzustellen, eine gesonderte Vergütung hierfür erfolgt nicht.
Schlauchverbindungen zum Arbeitsbereich müssen druckfest und dicht sein.

Die bei der Ausführung der vertraglichen Leistungen des AN entstehenden Verbrauchskosten für Bauwasser sowie Bauabwasser werden vom AG übernommen, die Wasserentnahme wird pauschal in Abzug gebracht und ist in die Einheitspreise einzukalkulieren.

Der Verbrauch wird gezählt.

Frisch- und Abwasser dürfen nicht unkontrolliert entweichen. Abwasser muss ordnungsgemäß eingeleitet werden, es darf keine größere Verunreinigung aufweisen, als es die einschlägigen gesetzlichen Bestimmungen vorschreiben.

3.8.5.3.  Baubeleuchtung

Durch den AG wird für die Dauer der Bauzeit eine Beleuchtung der Baustelleneinrichtungsflächen sowie de Verkehrsflächen innerhalb und außerhalb des Gebäudes erstellt und vorgehalten.

Eine Arbeitsplatzbeleuchtung wird dagegen vom AG nicht eingerichtet. Für eine ausreichende Beleuchtung der Arbeitsbereiche zur Durchführung seiner Leistungen ist der AN verantwortlich und durch diesen einzurichten und zu betreiben.

3.8.6  Beschädigung und Verschmutzung des öffentlichen Straßenraums

Der AN hat Maßnahmen gegen Beschädigungen und Verschmutzungen der Transportwege auf öffentlichen Straßen und Wegen bei der Ausfahrt von Fahrzeugen aus der Baustelle zu treffen.

Verschmutzungen sind mindestens täglich zu reinigen, bei groben Verschmutzungen auch mehrmals täglich.

3.9  Abfallbeseitigung

3.9.1.

Der AN ist verpflichtet seine Arbeitsplätze und Aufenthaltsräume sauber zu halten. Er hat die im Rahmen seiner Tätigkeit anfallenden Abbruchmaterialien, Abfälle und Restmaterialien ordnungsgemäß zu entsorgen. Der AN hat die Baustelle mindestens arbeitstäglich an den Einsatzorten zu reinigen (besenrein).

3.9.2.

Grundsätzlich sind die bei der Leistungserbringung anfallenden Verpackungs-, Transport- und Restmaterialien etc. gänzlich vom jeweiligen AN zu beseitigen.

3.9.3.

Die Kosten für das Aufnehmen des Abbruchmaterials, die Transportkosten vom Entstehungsort, incl. aller Materialtrennungen, sowie die Beseitigung incl. aller Entsorgungskosten seines eigenen Bauschutts und der Bauabfälle, trägt der AN und ist in die Einheitspreise einzukalkulieren.

Das Aufstellen von Schuttcontainer des AN auf dem Baustellengelände ist nur nach vorheriger schriftlicher Genehmigung durch den AG auf eigens dafür zugewiesenen Flächen möglich. Die Zufahrt zur Baustelle und zu den Schuttcontainern des AN kann nur über die Rossmayrgasse erfolgen.

3.9.4.

Durch den AN eingebrachtes Verpackungsmaterial und Restmaterialien des eigenen Verbrauches, sowie sämtliche durch den AN verursachten Verschmutzungen sind unaufgefordert und selbständig arbeitstäglich zu entsorgen. Die Kosten hierfür, inkl. Abfuhr und Gebühren, sind in die Einheitspreise einzurechnen.

3.9.5.

Kommt der AN seinen Abfallbeseitigungspflichten während der Ausführungszeit, trotz einmaliger fruchtloser Nachfristsetzung durch die Bauüberwachung des AG nicht nach, so kann der AG diese ohne weitere Ankündigung auf Kosten des AN selbst durchführen lassen.

Als weiterer Stichtag für die zusätzliche wöchentliche Reinigung der Arbeitsbereiche gilt Freitagnachmittag. Durch den Auftragnehmer verursachte Verunreinigungen, die zu diesem Zeitpunkt angetroffen werden, können von der Bauüberwachung des AG, nach einmaliger fruchtloser Aufforderung zur Mängelbeseitigung, zu Lasten des Auftragnehmers beseitigt werden.

3.9.6.

Auf Anordnung sind besondere Reinigungsmaßnahmen (feucht wischen) im direkten Arbeitsumfeld auszuführen, die gesondert vergütet werden.

*Hinweis: 4. Ausführung*
4.  Ausführung

4.1  Bauablauf

Alle auszuführenden Arbeiten sind in Zusammenarbeit mit anderen Gewerken auszuführen. Eine Absprache bzw. Abstimmung über die zeitliche Abfolge der Arbeiten ist zwingend erforderlich. Es ist davon auszugehen, dass die zu erbringenden Leistungen nicht in einem Zuge ausgeführt werden können, mit bauablaufbedingten Unterbrechungen ist zu rechnen. Die Einschränkungen des Bauablaufs durch reglementierte Arbeitszeiten sind zu berücksichtigen.

Der AN hat, auf Grundlage der vorgegebenen Rahmentermine, einen detaillierten Termin- und Arbeitsablaufplan über seine vertraglichen Leistungen zu erstellen, anhand dessen die Einhaltung der Vertragsfristen nachgewiesen und überwacht werden kann. Die Detaillierung hat sich dabei auf alle Bauelemente pro Bauteil und Geschoss zu beziehen.

4.2  Fachbauleitung des Auftragnehmers

Der Auftragnehmer hat über den gesamten Zeitraum seiner Leistung einen verantwortlichen, deutschsprachigen und fachlich qualifizierten Bauleiter vor Ort zu stellen für die Leitung der Ausführung. Der Bauleiter muss arbeitstäglich immer erreichbar sein und sollte bei der Ausführung der eigenen Leistung auf der Baustelle anwesend sein. Seine Vertretung bei Abwesenheit kann durch einen Polier / Vorarbeiter mit gleichen Befugnissen erfolgen. Dieser ist bei Annahme des Bauvertrags schriftlich zu benennen. Der dem Auftraggeber benannte Bauleiter gilt gegenüber dem Auftraggeber als bevollmächtigt, alle Erklärungen und Handlungen abzugeben und entgegenzunehmen, die die Baudurchführung betreffen.

Ein Auswechseln des verantwortlichen Bauleiters ist nur in begründeten Fällen nach schriftlicher Antragstellung durch den Auftragnehmer mit Genehmigung des Auftraggebers möglich.

4.3  Bautagesberichte

Der Auftragnehmer hat Bautagesberichte (Bautagebuch) zu führen und dem Auftraggeber bzw. der zuständigen Bauüberwachung des Auftraggebers wöchentlich im Original zu übergeben.

Es müssen alle Angaben enthalten sein, die für die Abrechnung und Ausführung von Bedeutung sind.

Ferner sind Angaben über Wetter, Temperatur, Zahl und Art der beschäftigten Arbeitskräfte, der eingesetzten Großgeräte, Abnahmen, Unterbrechungen der Arbeitszeit mit Angabe der Gründe, Unfälle und sonstige Vorkommnisse aufzuführen. Der Auftraggeber bzw. die örtliche Bauüberwachung des Auftraggebers bestätigen bei rechtzeitiger Vorlage die Kenntnisnahme durch Unterschrift; die Bauüberwachung des Auftraggebers ist berechtigt, abweichende Sachdarstellungen im Bautagebuch zu vermerken.

4.4  Planungsunterlagen

Der AN erhält zur Arbeitsvorbereitung und zur Ausführung seiner Bauleistungen Ausführungsunterlagen digital als Datei im pdf-Format sowie dwg- bzw. dxf-Format.

4.5  Umfang der Leistungen

Mit den im Leistungsverzeichnis enthaltenen Angaben über Bauart, Bauteil, Baustoffe und Abmessungen gelten auch der Herstellungsvorgang und -ablauf bis hin zur fertigen Leistung unter Zugrundelegung der momentan gültigen DIN-Vorschriften, sowie den dort aufgeführten Normen, bzw. den „Anerkannten Regeln der Technik“. Hierbei bedeutet 'Bauart' das Herstellen durch Zusammenfügen der Stoffe und Bestandteile bis zur fertigen Leistung.

Alle Preise verstehen sich für die komplette Herstellung und Montage.
Zur Klarstellung wird ausdrücklich darauf hingewiesen, dass alle Positionen dieses Leistungsverzeichnisses in funktionsfähiger Ausführung der beschriebenen Leistung zu erbringen sind.

Die anzubietenden Einheitspreise enthalten  alle  erforderlichen Nebenleistungen für Anschlüsse, Befestigungen, Verbindungen, Verankerungen und dergleichen, Lieferung der Materialien und Hilfsmaterialien, Gestellung und Vorhalten von Geräten, Maschinen etc. und die Betriebskosten der Maschinen.

Die der Ausschreibung beiliegenden Pläne und Unterlagen sind ebenso bei der Kalkulation zu berücksichtigen, diese sind jedoch nicht zur Bauausführung freigegeben. Unterlagen zur Ausführung erhält der AN nach Auftragsvergabe. Vor der Ausführung sind alle Mengen vom AN an der Baustelle und mit den Plänen zu überprüfen und verantwortlich zu ermitteln.

Bei Widersprüchen zwischen den beiliegenden Zeichnungen und Details und dieser Leistungsbeschreibung hat die Leistungsbeschreibung für die Kalkulation Vorrang.

4.6  Brandschutz

Bei feuergefährlichen Arbeiten wie Schweißen, Schneiden, Löten sind die Vorschriften gemäß BGV A 1 § 43 und BGV D 1 § 30 ohne zusätzliche Vergütung genauestens einzuhalten.

Die Verordnung über die Verhütung von Bränden (VVB) Stand 10.12.2012 (BayRSII, S. 615) ist zu beachten.

Leichtentzündliche oder selbstentzündliche Stoffe dürfen nur in den Mengen, die für den Fortschritt der Arbeiten erforderlich sind, am Arbeitsplatz vorgehalten werden. Diese Stoffe sind nach Beendigung der Arbeiten aus dem Gebäude zu entfernen. An Arbeitsstellen mit feuergefährlichen Arbeiten(z.B. Arbeiten im Sinne der UVV „Schweißen, Schneiden und verwandte Verfahren) hat der AN je nach Brandgefährlichkeit geeignete Schutzmaßnahmen zu ergreifen und u.a. Feuerlöscheinrichtungen bereitzustellen.

Nach Beendigung der Arbeiten sind Brandwachen für einen ausreichenden Zeitraum (mind. 2 Stunden) bzw. in Abstimmung mit der Bauüberwachung des AG's, ohne gesonderte Vergütung, zu stellen bis eine Brandgefahr ausgeschlossen werden kann.

Prinzipiell ist bei feuergefährlichen Arbeiten, wie z.B., Schneide-, Schweiß- und Lötarbeiten, vor Ausführungsbeginn eine schriftliche Erlaubnis bei der Bauüberwachung des AG's einzuholen und ein entsprechender Erlaubnisschein auszufüllen.

Brandgefährdete Bereiche sind zu Kennzeichnen. Erforderlichenfalls (sh. Arbeitsstättenverordnung) ist ein Flucht- und Rettungsplan aufzustellen. Die Arbeitnehmer sind entsprechend zu unterweisen. Die Maßnahmen sind mit den anderen Gewerken abzustimmen und der Bauüberwachung vor Beginn der Arbeiten bekanntzugeben.

Arbeiten unter Einsatz von Trennschleifern oder Trennschneidern innerhalb des Gebäudes  sind generell verboten. Das Arbeiten mit Trennsägen ist erlaubt.

Das Verkeilen von Brandschutztüren ist untersagt.

In den Lagern, Werkstätten und auf der Baustelle sind, soweit hier brennbare Stoffe verarbeitet und gelagert werden, an leicht zugänglichen Stellen zugelassene Feuerlöscher nach DIN14406, mindestens Type PG 6, in ausreichender Zahl bereitzuhalten. Dies gilt auch bei Arbeiten mit Gasbrennern.

4.7  Vermessung der Höhenpunkte

Durch ein vom AG beauftragtes Vermessungsbüro werden die Gebäudehauptachsen eingemessen.

Die Gebäudeachsen dürfen nur nach ausdrücklicher Freigabe der Bauüberwachung verändert oder abgebaut werden. Nachvermessungen aufgrund von Zuwiderhandlungen gehen zu Lasten des Verursachers.

Sämtliche für die Ausführung der Leistungen des AN's notwendigen Vermessungs- und Aufmaßarbeiten sind eigenverantwortlich durch den AN durchzuführen.

4.8  Materialanlieferung

Der AN hat die erforderlichen Materialien, Maschinen und Geräte dem Arbeitsfortschritt entsprechend auf die Baustelle anzuliefern. Anlieferungsort, Standort sowie Be- und Entladung sind mit der Bauüberwachung abzustimmen.

Der AN hat die Materiallieferungen so zu disponieren, dass eine Annahme durch das Personal des AN erfolgt. Bei Materiallieferungen, insbesondere durch Drittfirmen, ist dafür Sorge zu tragen, dass die Lieferpapiere, über die Bezeichnung der Baumaßnahme hinaus, immer die Empfängerfirma (Auftragnehmer) angegeben ist.

Die Bauüberwachung nimmt keine Materiallieferungen für ausführende Firmen an.

4.09  Abrechnung und Aufmaß

Abrechnungsunterlagen und Aufmaße sind vor Rechnungsstellung vorzulegen und mit der Bauüberwachung zu besprechen. Aufmaße sind von der Bauüberwachung gegenzeichnen zu lassen. Vorher Aufmaßfreigabe eingehende Rechnungen gelten als nicht vorgelegt.

Der AN hat rechtzeitig und in Abstimmung mit der Bauüberwachung zu den Abschlagszahlungen gemeinsame Termine zur Aufmaßkontrolle zu vereinbaren.

Aufmaße sind kumuliert zu erstellen und von der Auftraggeber- und Auftragnehmerseite zu unterzeichnen.

Es dürfen nur gleiche Positionen auf einem Aufmaßblatt abgerechnet werden.

4.10  Denkmalschutz - NUR PALAIS U. SÜDFLÜGEL, ENTFÄLLT IM NEUBAU

Bei allen Arbeiten ist sorgfältigst auf die Bausubstanz zu achten und diese
sicher zu schützen. Eventuelle Beschädigungen sind unverzüglich dem
Auftraggeber zu melden. Alle auftretenden Schäden werden zu Lasten des AN
beseitigt.

Unter Berücksichtigung der denkmalpflegerischen Forderung, historischen Bestand weitmöglichst zu erhalten, legt der Auftraggeber bei der
Ausführung der Arbeiten besonderen Wert auf sorgsame Ausführung.

Auf den historischen Bestand der Gebäude und ihre Innenausstattung bzw. Einrichtung ist besondere Rücksicht zu nehmen.

Alle Reparaturmaßnahmen sind nach den Grundsätzen der Denkmalpflege
fachgerecht auszuführen.

*Hinweis: III. TECHNISCHE ANGABEN ZUR AUSFÜHRUNG*

*Hinweis: 5. Leistungsumfang*
5.  Leistungsumfang

Diese Ausschreibung umfasst die Ausführung von Estrichen im Verbund, auf Trennlage und auf Dämmlagen.

*Hinweis: 6. ZTV - Zusätzliche technische Vertragsbedingungen*
6. ZTV - Zusätzliche technische Vertragsbedingungen

6.1 Es gelten für alle Gewerke die einschlägigen und aktuellen,
von der jeweiligen Ausführung betroffenen Normen der VOB Teil C,
insbesondere
DIN 18353 (ATV) Estricharbeiten
sowie die anerkannten Regeln der Technik, speziell DIN 18560 ff.

Soweit in der Leistungsbeschreibung auf Technische Spezifikationen, z.B. nationale Normen, mit denen Europäische Normen umgesetzt werden, europäische technische Bewertungen, gemeinsame technische Spezifikationen, Internationale Normen, Bezug genommen wird, werden auch ohne den ausdrücklichen Zusatz: "oder gleichwertig" immer gleichwertige Spezifikationen in Bezug genommen.

6.2 Es gilt zusätzlich zu VOB Teil C:

6.2.1

Die Zusätzlichen Technischen Vertragsbedingungen (ZTV) stellen den Qualitäts- und Leistungsumfang fest, der für alle Leistungspositionen gilt und grundsätzlich in die jeweiligen Einheitspreise einzurechnen ist, auch wenn dies nachstehend in den einzelnen Punkten, bzw. in den einzelnen Positionen nicht mehr gesondert erwähnt wird und auch keine gesonderten Positionen hierfür vorgesehen sind.

6.2.2

Auch wenn in Positionen im Besonderen auf einzelne Punkte der ZTV hingewiesen wird, so behalten auch nicht erwähnte relevante Punkte deren Gültigkeit.

Ebenso kann aus einer besonderen Erwähnung in einzelnen Punkten der ZTV wie "ist in den EP einzurechnen" kein Rückschluss gezogen werden, dass andere Punkte der ZTV ohne diese besonderen Erwähnung nicht in die EP einzukalkulieren sind.

Bei eventuell fehlender Übereinstimmung (Widerspruch) zwischen Langtext und Kurztext in gilt in jedem Fall nur der Langtext der Leistungsbeschreibung.

6.2.3

Die ZTV entbinden den AN nicht von der Beachtung und Einhaltung allgemeingültiger und ohnehin zu erfüllender Bestimmungen und Vorschriften sowie anerkannten Regeln der Technik.

6.2.4

Die in den ZTV, in der Leistungsbeschreibung und den Details ausgewiesenen Konstruktionen zeigen den Lösungsvorschlag der Planer, der die formalen und technischen Forderungen an die Konstruktionen beinhaltet, und sind keine Ausführungsunterlagen.

Diese Grundkonzeption mit ihren ablesbaren technischen und formalen Forderungen ist für den AN verbindlich und definiert das qualitative Mindestmaß. Es sind höhere zu berücksichtigen, soweit dies aus ausführungstechnischen
oder aus anderen Gründen notwendig ist.

6.2.5

Bei der Ausführung der Leistungen sind alle einschlägigen
Vorschriften, Gütebestimmungen und Verarbeitungsrichtlinien und DIN-Blätter in der jeweils zum Zeitpunkt der An-
gebotsabgabe gültigen Fassung zu berücksichtigen.

6.2.6

Grundsätzlich gilt jeder Angebotspreis eines Titels oder Kapitel je nach Notwendigkeit auch für alle anderen Titel oder Kapitel, sofern diese Position dort nicht beschrieben wurde und es zudem auch keine abweichenden Leistungskriterien gibt.

*Hinweis: 7. ZTV - Zusätzliche technische Vertragsbedingungen Trockenbau*
7. ZTV - Zusätzliche technische Vertragsbedingungen Estriche

Es gilt zusätzlich zu VOB Teil C:

7.1. Untergrundprüfung

Bis spätestens 14 Tage vor Beginn der Arbeiten ist durch den AN der vorhandene Untergrund auf seine Eignung hin zu überprüfen und diesbezügliche Mängel sind sofort der Bauleitung des AG zu melden.

7.2. Vorleistungsprüfung

Wird eine fehlende oder eine mangelhafte Leistung des Vorunternehmers nicht spätestens 14 Tage vor Arbeitsbeginn des AN angezeigt, so gehen der Terminverzug und ggf. daraus entstehende Mehrkosten zu Lasten des AN.

7.3. Ausgleichen von Unebenheiten

Grundsätzlich gilt, dass das Ausgleichen von Unebenheiten, die im Rahmen der zulässigen Maßtoleranzen nach DIN 18202, Tabelle 1,2,3, jeweils Zeile 1 liegen, in die Angebotspreise einzukalkulieren ist.

*Hinweis: - Ende der Zusätzlichen Technischen Vorbemerkungen -*

### 01 KAPITEL 01 - ALLGEMEIN

#### 01.01 Vorbereitung und Dokumentation

**01.01.0001 Gütenachweise Bestandsdokumentation**
Gütenachweise Bestandsdokumentation

Bis spät. 4 Wochen nach Auftragserteilung übergibt der AN unaufgefordert:

- alle erforderlichen Nachweise,
- Produktdatenblätter, Technischen Merkblätter
- Werksbescheinigungen
- bauaufsichtlichen Zulassungen etc. zu den Erzeugnissen bzw.
  den zur Ausführung gelangenden Systemen und Materialien

Eventuelle Änderungen von Materialien sind dem AG unmittelbar
darauf schriftlich mitzuteilen. Die Ausführung der Änderungen darf
jedoch nur nach schriftlicher Zustimmung des AG erfolgen.
Die Unterlagen sind dann entsprechend auszutauschen.
Der AG behält sich vor, nicht LV-konforme Baustoffe zurückzuweisen bzw. im Falle von Zweifeln an deren Güte entsprechende
Gütenachweise durch eine amtlich anerkannte Prüfstelle oder
einer vom AG anerkannte Prüfstelle auf Kosten des AN zu verlangen.

Bis spät. 4 Wochen vor der Abnahme übergibt der AN unaufgehfordert:

- Übereinstimmungserklärung, dass die übergebenen Unterlagen
  den ausgeführten Leistungen entsprechen
- Nachweise zu Baustoff und Bauart
- Berechnungen
- Produktdatenblätter, Herstellerverzeichnisse
- Betriebs-und Instandhaltungsvorgaben, Pflegehinweise, Ersatzteillisten
- Prüfprotokolle, Gutachten
- Unterlagen zu Abnahme, Einweisungen, Übergaben
- Pläne, Zeichnungen, Schemata
- Foto-und Bilddokumentation
- Anlagenbeschreibungen
- Daten der Geräte
- Unterlagen zu Brandschutz technischer Anlagenteile
- Unterlagen zu Mess-Steuer, und Regelungsanlagen
- Entsorgungsnachweise (incl. Feststellung der Materialzusammensetzung)

Obige Punkte sind beispielhaft, nicht abschließend.

Unabhängig davon, ob oben aufgeführte Unterlagen  bereits nach Auftrags- erteilung übergeben wurden, sind diese auch mit der Bestandsdokumentation abzugeben.

Können aus technischen oder ablaufbedingten Gründen einzelne Dokumente nicht vor der Abnahme fertiggestellt werden, so ist dies rechtzeitig der Bauüberwachung schriftlich mitzuteilen und die Übergabe dieser Dokumente abzustimmen.

Struktur

Alle zu erbringenden Dokumente  aus dieser und anderen Positionen und aus Nebenleistungen müssen vom AN in eine vom AG vorgegebene 3-stufige Gliederungsstruktur eingeordnet werden.
Dies gilt sowohl für die Papierdokumentation in Aktenordnern, als auch für die digitale Dokumentation in Dateiform.
Alle Einzeldokumente (Papierdokumente und Einzeldateien) sind in Verzeichnissen in der vorgegebenen Gliederungsstruktur zu erfassen.

Form

Die gesamte Papierdokumentation ist in Aktenordnern zu übergeben. Die Anzahl der Ausfertigungen wird vom AG vorgeben, i. d. Regel zweifach.
Die einzelnen Papierdokumente sind in der vorgegebenen Struktur in die Ordner einzuordnen und mit Trennblättern zu unterteilen.
Der Inhalt der Ordner ist jeweils in einem vorangestellten Verzeichnis zu dokumentieren.
Die Ordnerrücken sind maschinell zu beschriften (nicht handschriftlich)!
Hierbei ist das Gewerk, die ausführende Firma, sowie die Baumassnahme auf dem Ordnerrücken aufzuführen.
Zusätzlich sind alle Einzeldokumente jeweils in digitaler Form als PDF-Datei und ggf. zusätzlich als bearbeitbares Dateiformat auf Datenträger gesammelt zu übergeben.
Menge: 1,000 psch

**01.01.0002 Güteprüfung Estrich**
Güteprüfung (Bestätigungsprüfung) nach DIN 18560

- des eingebauten Estrichs,
- durch ein unabhängiges Prüflabor,
- Nachweis der Druck- u. Biegezugfestigkeit und Estrichdicke,
- Probenentnahme im Beisein der Bauüberwachung,
- Prüfprotokolle sind vor Abnahme vorzulegen,
- auf Anforderung durch AG
Menge: 1,000 psch
DIN 276-1/12-2018: 353

#### 01.02 Baustelleneinrichtung

**01.02.0003 Baustelleneinrichtung aufbauen**
Einrichten der Baustelle

- mit den erforderlichen Baustelleneinrichtungen für
  die termin- und fachgerechte Ausführung sämtlicher
  nachstehend beschriebenen Leistungen.
- Die Baustelleneinrichtung und die Lagerung der Baustoffe auf dem Bauplatz ist jeweils mit der Bauüberwachung abzustimmen.
- Die Baustelleneinrichtung besteht aus allen
  Maschinen, Geräten, Materialcontainern und sonstigen
  Ausstattungen zur Ausführung der eigenen Leistungen,
  soweit nicht im weiteren gesondert beschrieben.
- Sanitärcontainer werden vom AG zur Verfügung gestellt.
- Einzukalkulieren sind nach Bedarf erforderliche Autokräne mit ausreichender Ausladung und Tragkraft.
- Siehe auch BE-Plan
- Alle Trassen für Hausanschlüsse sind freizuhalten.
- Einzurechnen sind ferner alle notwendigen Maßnahmen
  zur Schaffung von Lager- und Arbeitsplätzen, frostsichere Ver- und Entsorgungsanschlüsse für Geräte und
  Container des AN.
- Nach Auftragserteilung ist innerhalb von 2 Wochen
  ein Baustelleneinrichtungsplan vom AN zu erstellen
  und dem AG über die Bauüberwachung zur Genehmigung
  vorzulegen.
Menge: 1,000 psch
DIN 276-1/12-2018: 399

**01.02.0004 Vorhaltung Baustelleneinrichtung**
Vorhaltung und Wartung der Baustelleneinrichtung

- Für die Dauer der Arbeiten bis zu deren Abschluss.
Menge: 12,000 Wo
DIN 276-1/12-2018: 399

**01.02.0005 Räumen der Baustelleneinrichtung**
Räumen der Baustelle von der Baustelleneinrichtung

- Die Geländeflächen, auf denen sich Baustelleneinrichtungen befunden haben, sind dem früheren
  Zustand entsprechend wiederherzustellen.
- Einbauten der Baustelleneinrichtungen
  (z.B. Anschlüsse/ Abläufe etc.) sind zu beseitigen.
Menge: 1,000 psch
DIN 276-1/12-2018: 399

#### 01.03 Schutzmaßnahmen

**01.03.0006 Schutzabdeckung verklebt, Glasfassade oder Tür, Folie D 0,3 mm**
Schutzabdeckung verklebt, Glasfassade oder Tür, Folie D 0,3 mm

- Stöße und Ränder verkleben,
- herstellen und rückstandslos beseitigen,
- Arbeitshöhe der zu bekleidenden Fläche bis 3,5 m
Menge: 20,000 m2
DIN 276-1/12-2018: 397

**01.03.0007 Kugelstrahlen Schutzfolie**
Kugelstrahlen Schutzfolie befestigt

- Kugelstrahlfolie,
- Oberkante bis 3,5 m,
- inkl. Befestigung mit rückstandslos entfernbaren Klebebändern / Dübeln,
- verstärkende Holzlatten bis zu einer Länge von 1m / qm einzukalkulieren,
- Abrechnung nach bekleideter Fläche,
- z.B. zum Schutz hochwertiger Fassadenbauteile oder Türen,
- Herstellen und Räumen,
- Ausführung Garage EG,
  Detail 72.200A
Menge: 10,000 m2

### 02 KAPITEL 02 - UNTERGUNDVORBEREITUNG

#### 02.01 Allgemein

**02.01.0008 Reinigen Untergrund**
Reinigen Untergrund

- auf Beton,
- von grober Verschmutzung,
- von festhaftenden Verunreinigungen,
- Stoffe sammeln, auf LKW des AN laden, transportieren, entsorgen,
- Abfall ist nicht gefährlich, nicht schadstoffbelastet
Menge: 2250,000 m2
DIN 276-1/12-2018: 397

**02.01.0009 Ausgleichen des Untergrundes aus Beton, Mörtel bis D 20 mm**
Ausgleichen des Untergrundes aus Beton, Mörtel bis D 20 mm

- bei größeren Unebenheiten, Winkelabweichungen,
  Änderung der Konstruktionshöhe,
- mit Mörtel, Bindemittel Zement, schnell härtend,
- Dicke Ausgleichsschicht bis 20 mm,
- feuchtebeständig,
- zur Aufnahme von Dämmung,
- Ausführung nur in vorheriger Abstimmung mit Bauleitung AG,
  in Kleinflächen bis 10 m2
Menge: 100,000 m2
DIN 276-1/12-2018: 353

**02.01.0010 Ausgleichen des Untergrundes aus Beton, EPS Granulat bis H 20 mm**
Ausgleichen des Untergrundes aus Beton, EPS Granulat bis H 20 mm

- bei größeren Unebenheiten, Winkelabweichungen,
  Änderung der Konstruktionshöhe, TGA Installationen,
- mittels EPS Granulat,
- Dicke Ausgleichsschicht bis 20 mm,
- feuchtebeständig,
- zur Aufnahme von Dämmung,
- Ausführung nur in vorheriger Abstimmung mit Bauleitung AG,
  in Kleinflächen bis 10 m2
Menge: 10,000 m2
DIN 276-1/12-2018: 353

#### 02.02 Für Verbundestrich

**02.02.0011 Kugelstrahlen Baustelleneinrichtung**
Kugelstrahlen Baustelleneinrichtung

- aufbauen,
- vorhalten für die Dauer der eigenen Leistung,
- abbauen und entfernen,
- Ausführung:
  Garage EG,
  Detail 72.200A
Menge: 1,000 psch
DIN 276-1/12-2018: 397

**02.02.0012 Kugelstrahlen Betondecke**
Kugelstrahlen Betondecke

- Aufrauhen,
- zur Herstellung eines tragfähigen, staubfreien Haftgrunds
  für nachfolgende Haftbrücke und Beschichtung,
- zur Erzielung Mindest-Abreißfestigkeit 1,5 N/mm2,
- nach ZTV BEB-StB und M BEB,
- in Flächen des ruhenden Verkehrs (Garage),
- inkl. Abdecken angrenzender Teile, Absaugen
Menge: 35,000 m2
DIN 276-1/12-2018: 532

**02.02.0013 Prüfung Abreißfestigkeit Betondecke**
Prüfung Abreißfestigkeit Betondecke

- nach Kugelstrahlen
- gemäß DIN EN 1542,
- Ausführung mit Haftzugprüfgerät,
- Nachweis der Einzelwerte (N/mm²) in Prüfprotokoll mit Mittelwertbildung,
- einschließlich Prüfdorne, Klebung, Messung, Auswertung und Protokoll
Menge: 2,000 St
DIN 276-1/12-2018: 532

**02.02.0014 Haftbrücke kunstharzgebunden**
Haftbrücke kunstharzgebunden

- mit Quarzsandabstreuung
Menge: 35,000 m2

### 03 KAPITEL 03 - SPERR- UND TRENNLAGEN

#### 03.01 Sperrlage Palais, Kunststoff

**03.01.0015 Abdichtung erdberührter Bodenplatten Kunststoffbahn FPO D 1,5 mm**
Abdichtung erdberührter Bodenplatten Kunststoffbahn FPO D 1,5 mm

- abweichend von Werkplanung aufgrund Brandgefahr im Altbau,
- nach DIN 18533-1 und DIN 18533-2,
- flexible Polyolefine (FPO) DIN EN 13967,
- Dicke 1,5 mm,
- bitumenverträglich,
- mit Verstärkung,
- mit Kaschierung,
- selbstklebend verlegen,
- Anwendungstyp DIN/TS 20000-202 BA (Bahn für Bauwerksabdichtung),
- Raumnutzungsklasse RN2-E (übliche Anforderung),
- Wassereinwirkungsklasse W1.1-E (Bodenfeuchte und nichtdrückendes
  Wasser bei Bodenplatten und erdberührten Wänden),
- Rissklasse R1-E (gering),
- Rissüberbrückungsklasse RÜ1-E (geringe Rissüberbrückung bis 0,2 mm),
- einlagig
- Ausführung:
  Palais, EG
Menge: 415,000 m2
DIN 276-1/12-2018: 324

**03.01.0016 Zulage Schrägschnitte**
Zulage Schrägschnitte

- Abdichtung mit vorgenannter Bahn
Menge: 40,000 m
DIN 276-1/12-2018: 324

**03.01.0017 Zulage Hochzug an Wand und aufgehenden Bauteilen**
Zulage Hochzug an Wand und aufgehenden Bauteilen

- Abdichtungshochzug mit vorgenannter Bahn,
- an Wänden und ähnlichen Bauteilen bis Oberkante Estrich geführt
Menge: 495,000 m
DIN 276-1/12-2018: 324

**03.01.0018 Zulage Hochzug an Wand, Ecksusbildungen**
Zulage Hochzug an Wand, Eckausbildungen

- Abdichtungshochzug mit vorgenannter Bahn,
- gemäß Herstellervorschrift
Menge: 130,000 St
DIN 276-1/12-2018: 324

**03.01.0019 Zulage Anschluss an vertikal durchdringende Bauteile**
Zulage Anschluss an vertikal durchdringende Bauteile

- Abdichtung mit vorgenannter Bahn,
- Ausbildung an Rohren oder Stützen bis Abwicklung 150 cm,
- rund oder rechteckig,
- gemäß Herstellervorschrift
Menge: 10,000 St
DIN 276-1/12-2018: 353

#### 03.02 Sperrlage Neubau, Bitumen

**03.02.0020 Abdichtung erdberührter Bodenplatten Bitumen-Schweißbahn G 200 S4+AL**
Abdichtung erdberührter Bodenplatten Bitumen-Schweißbahn G 200 S4+AL

- nach DIN 18533-1 und DIN 18533-2,
- mit Aluminium-Polyester-Kombination mit Glasgewebe 200 g/m2,
- Dicke 4 mm,
- im Schweißverfahren auf Betonbodenplatte aufbringen,
- Anwendungstyp DIN SPEC 20000-202 BA (Bahn für Bauwerksabdichtung),
- Raumnutzungsklasse RN2-E (übliche Anforderung),
- Wassereinwirkungsklasse W1.1-E (Bodenfeuchte und nichtdrückendes
  Wasser bei Bodenplatten und erdberührten Wänden),
- Rissklasse R1-E (gering),
- Rissüberbrückungsklasse RÜ1-E (geringe Rissüberbrückung bis 0,2 mm),
- einschl. Vorbehandlung mit Bitumenemulsion auf Boden und Hochzug,
- einlagig,
- Ausführung:
  Neubau, UG und EG Foyer
Menge: 405,000 m2
DIN 276-1/12-2018: 325

**03.02.0021 Zulage Schrägschnitte**
Zulage Schrägschnitte

- Abdichtung mit vorgenannter Bahn
Menge: 70,000 m
DIN 276-1/12-2018: 324

**03.02.0022 Zulage Hochzug an Wand und aufgehenden Bauteilen**
Zulage Hochzug an Wand und aufgehenden Bauteilen

- Abdichtungshochzug mit vorgenannter Bahn,
- an Wänden und ähnlichen Bauteilen bis Oberkante Estrich geführt
Menge: 405,000 m
DIN 276-1/12-2018: 324

**03.02.0023 Zulage Hochzug an Wand, Ecksusbildungen**
Zulage Hochzug an Wand, Eckausbildungen

- Abdichtungshochzug mit vorgenannter Bahn,
- gemäß Herstellervorschrift
Menge: 90,000 St
DIN 276-1/12-2018: 324

**03.02.0024 Zulage Anschluss an vertikal durchdringende Bauteile**
Zulage Anschluss an vertikal durchdringende Bauteile

- Abdichtung mit vorgenannter Bahn,
- Ausbildung an Rohren oder Stützen bis Abwicklung 150 cm,
- rund oder rechteckig,
- gemäß Herstellervorschrift
Menge: 10,000 St
DIN 276-1/12-2018: 353

**03.02.0025 Zulage Anschluss an Bodenablauf**
Zulage Anschluss an Bodenablauf

- Abdichtung mit vorgenannter Bahn,
- am Klemmflansch
Menge: 12,000 St
DIN 276-1/12-2018: 353

#### 03.03 Trennlagen

**03.03.0026 Abdeckung, PE-Folie D 0,2 mm, 1-lagig**
Abdeckung, PE-Folie D 0,2 mm, 1-lagig

- Stöße überlappen B 10cm,
- auf Dämmschichten
- als Unterlage für Zementestrich,
- gemäß VOB inklusive Hochzüge an aufgehenden Wänden,
  inklusive in Ecken,
- am Randdämmstreifen bis Oberkante Estrich hochführen,
- Estrichnenndicke bis 75 mm
Menge: 2215,000 m2
DIN 276-1/12-2018: 353

**03.03.0027 Trennschicht, PE-Folie D 0,2 mm, 2-lagig**
Trenn- u. Dampfsperrschicht, PE-Folie D 0,2 mm, 2-lagig

- Dicke 0,2 mm,
- Stöße überlappen B 10 cm und verkleben,
- auf Betonflächen,
- als Unterlage für Zementestrich,
- gemäß VOB inklusive Hochzüge an aufgehenden Wänden,
  inklusive in Ecken,
- am Randdämmstreifen bis Oberkante Estrich hochführen,
- Ausführung:
  Garage EG,
  Detail 72.200A
Menge: 35,000 m2
DIN 276-1/12-2018: 353

**03.03.0028 Zulage Schrägschnitte**
Zulage Schrägschnitte

- vorgenannte Abdeckung oder Trennschicht,
- Abrechnung je Lage
Menge: 540,000 m
DIN 276-1/12-2018: 324

### 04 KAPITEL 04 - DÄMMUNG

#### 04.01 Ausgleichdämmung

*Hinweis: GRUNDBESCHREIBUNG AUSGLEICHDÄMMUNG*
GRUNDBESCHREIBUNG AUSGLEICHDÄMMUNG

- Polystyrol-Hartschaum EPS DIN EN 13163,
- als Platte,
- Anwendungsgebiet DIN 4108-10 DEO,
- Bemessungswert der Wärmeleitfähigkeit max. 0,040 W/(mK),
- Nennwert der Wärmeleitfähigkeit max. 0,037 W/(mK),
- einlagig,
- Brandverhaltensklasse DIN EN 13501-1 E (normalentflammbar),
- lotrechte Nutzlasten,
  Einzellasten bis 4 kN, Flächenlasten bis 5 kN/m2,
- auf Rohdecke mit Rohren, Kabelkanälen und dergleichen,
  Anarbeiten an Rohre, Kabelkanäle u. dergleichen wird ges. vergütet,
- als Unterlage für Trittschalldämmschicht,
- D gemäß Position

**04.01.0029 Ausgleichsdämmung DEO, EPS Platte 0,040 W/(mK), D 25 mm**
Ausgleichsdämmung DEO, EPS Platte 0,040 W/(mK), D 25 mm

- gemäß "Grundbeschreibung Ausgleichsdämmung"
- zur Aufdopplung mit anderen Dämmstärken

- Ausführung Palais:
  006, 009, 015, 016

  Ausführung Neubau:
  034, 035, 036
  135, 136, 137
  216, 217, 218
  310
Menge: 110,000 m2
DIN 276-1/12-2018: 353

**04.01.0030 Ausgleichsdämmung DEO, EPS Platte 0,040 W/(mK), D 30 mm**
Ausgleichsdämmung DEO, EPS Platte 0,040 W/(mK), D 30 mm

- gemäß "Grundbeschreibung Ausgleichsdämmung"
- zur Aufdopplung mit anderen Dämmstärken

- Ausführung Neubau:
  915, 916
  034, 035, 036
  135, 136, 137
  216, 217, 218
  310
Menge: 80,000 m2
DIN 276-1/12-2018: 353

**04.01.0031 Ausgleichsdämmung DEO, EPS Platte 0,040 W/(mK), D 50 mm**
Ausgleichsdämmung DEO, EPS Platte 0,040 W/(mK), D 50 mm

- gemäß "Grundbeschreibung Ausgleichsdämmung"

- Ausführung Palais:
  001, 002, 003, 007, 008 bis 025, 050

  Ausführung Neubau:
  303
Menge: 435,000 m2
DIN 276-1/12-2018: 353

*Hinweis: Ausgleichsdämmung DEO, EPS Platte 0,040 W/(mK), D 55 mm*
Ausgleichsdämmung DEO, EPS Platte 0,040 W/(mK), D 55 mm

- Keine Position!
- Ausführung D 55 mm durch Dopplung der vorang. Pos. D 25 + D 30 mm

- Ausführung Neubau:
  034, 035, 036
  135, 136, 137
  216, 217, 218
  310

**04.01.0032 Ausgleichsdämmung DEO, EPS Platte 0,040 W/(mK), D 60 mm**
Ausgleichsdämmung DEO, EPS Platte 0,040 W/(mK), D 60 mm

- gemäß "Grundbeschreibung Ausgleichsdämmung"

- Ausführung Neubau:
  027 bis 032, 036 bis 039, 051
  125 bis 134, 138 bis 144
  206 bis 215, 219 bis 226
  301, 302, 304 bis 309, 311
Menge: 1120,000 m2
DIN 276-1/12-2018: 353

**04.01.0033 Ausgleichsdämmung DEO, EPS Platte 0,040 W/(mK), D 70 mm**
Ausgleichsdämmung DEO, EPS Platte 0,040 W/(mK), D 70 mm

- gemäß "Grundbeschreibung Ausgleichsdämmung"

- Ausführung Palais:
  004 bis 006, 009 bis 011, 017, 019
Menge: 36,000 m2
DIN 276-1/12-2018: 353

*Hinweis: Ausgleichsdämmung DEO, EPS Platte 0,040 W/(mK), D 75 mm*
Ausgleichsdämmung DEO, EPS Platte 0,040 W/(mK), D 75 mm

- Keine Position!
- Ausführung D 75 mm durch Dopplung der vorang. Pos. D 25 + D 50 mm

- Ausführung Palais:
  015, 016

*Hinweis: Ausgleichsdämmung DEO, EPS Platte 0,040 W/(mK), D 95 mm*
Ausgleichsdämmung DEO, EPS Platte 0,040 W/(mK), D 95 mm

- Keine Position!
- Ausführung D 95 mm durch Dopplung der vorang. Pos. D 25 + D 70 mm

- Ausführung Palais:
  006, 009

**04.01.0034 Zulage Schrägschnitte**
Zulage Schrägschnitte

- vorgenannte Ausgleichdämmung jeglicher Stärke
Menge: 440,000 m
DIN 276-1/12-2018: 324

**04.01.0035 Zulage Anarbeiten an vertikal durchdringende Bauteile**
Zulage Anarbeiten an vertikal durchdringende Bauteile

- Ausbildung an Rohren oder Stützen bis Abwicklung 150 cm,
- rund oder rechteckig
Menge: 20,000 St
DIN 276-1/12-2018: 353

**04.01.0036 Zulage Anarbeiten an Bodenablauf**
Zulage Anarbeiten an Bodenablauf

- vorgenannte Dämmung jeglicher Stärke
Menge: 12,000 St
DIN 276-1/12-2018: 353

**04.01.0037 Zulage Anarbeiten an ELT - Bodentank**
Zulage Anarbeiten an ELT - Bodentank

- vorgenannte Dämmung jeglicher Stärke
- Größe ca. 400 x 400 mm
Menge: 71,000 St
DIN 276-1/12-2018: 353

**04.01.0038 Zulage Anarbeiten an horizontale Rohrleitungen**
Zulage Anarbeiten an horizontale Leitungen

- an auf Rohdecke liegende Rohre, Kabelkanäle etc.,
  gerade oder gebogen verlegt,
- einschl. Ausfüllen Hohlräume mit Schüttmaterial,
- vorgenannte Ausgleichdämmung jeglicher Stärke,
- Abrechnung erfolgt pro m beidseitiger Anpassung
Menge: 525,000 m
DIN 276-1/12-2018: 353

**04.01.0039 Schüttung Perlit zementgebunden D 50 bis 100 mm**
Schüttung Perlit zementgebunden D 50 bis 100 mm

- auf Holz, Beton oder Feuchtesperre aus Bitumen oder Polyolefinfolie,
- im Bereich auf dem Boden verlegter Installationsleitungen,
  in Ebene der Ausgleichsdämmung,
- mit Mörtel, Bindemittel Zement, schnell härtend,
- Zuschlagstoff Perlit,
- feuchtebeständig,
- für Nutzlasten bis 5 kN/m²,
- zur Aufnahme von Trittschalldämmung,
- verdichten,
- Abrechnung nach Verbrauch
Menge: 5,000 m3
DIN 276-1/12-2018: 353

#### 04.02 Trittschalldämmung

*Hinweis: GRUNDBESCHREIBUNG TRITTSCHALLDÄMMUNG*
GRUNDBESCHREIBUNG TRITTSCHALLDÄMMUNG

- Polystyrol-Hartschaum EPS DIN EN 13163,
- als Platte,
- Anwendungsgebiet DIN 4108-10 DES,
- geringe Zusammendrückbarkeit - sg,
- dynamische Steifigkeit <= 30 MN/m3,
- Stufe Zusammendrückbarkeit <= 2 mm (CP 3) DIN 4108-10,
- Bemessungswert der Wärmeleitfähigkeit <= 0,040 W/(mK),
- Nennwert der Wärmeleitfähigkeit <= 0,038 W/(mK),
- Brandverhaltensklasse DIN EN 13501-1 E (normalentflammbar),
- einlagig,
- lotrechte Nutzlasten,
  Einzellasten bis 4 kN, Flächenlasten bis 5 kN/m2,
- Lieferdicke D gemäß Position,
- auf Feuchtesperre, Rohboden oder Ausgleichdämmung,
- als Unterlage für Estrich.

**04.02.0040 Trittschalldämmung DES, EPS Platte, 0,040 W/(mK), 30 MN/m3, CP3, sg, D 10-2 mm**
Trittschalldämmung DES, EPS Platte, 0,040 W/(mK), 30 MN/m3, CP3, sg, D 10-2 mm

- gemäß "Grundbeschreibung Ausgleichsdämmung"

- Ausführung Neubau:
  Treppenpodeste
Menge: 105,000 m2
DIN 276-1/12-2018: 353

**04.02.0041 Trittschalldämmung DES, EPS Platte, 0,040 W/(mK), 30 MN/m3, CP3, sg, D 15-2 mm**
Trittschalldämmung DES, EPS Platte, 0,040 W/(mK), 30 MN/m3, CP3, sg, D 15-2 mm

- gemäß "Grundbeschreibung Ausgleichsdämmung"

- Ausführung Palais:
  001 bis 025, 050

  Ausführung Neubau:
  013-015, 018, 019, 951
Menge: 505,000 m2
DIN 276-1/12-2018: 353

**04.02.0042 Trittschalldämmung DES, EPS Platte, 0,040 W/(mK), 30 MN/m3, CP3, sg, D 20-2 mm**
Trittschalldämmung DES, EPS Platte, 0,040 W/(mK), 30 MN/m3, CP3, sg, D 20-2 mm

- gemäß "Grundbeschreibung Ausgleichsdämmung"

- Ausführung Neubau:
  027 bis 039,
  125 bis 144
  206 bis 226
  301 bis 311
Menge: 1205,000 m2
DIN 276-1/12-2018: 353

**04.02.0043 Trittschalldämmung DES, EPS Platte, 0,040 W/(mK), 30 MN/m3, CP3, sg, D 25-2 mm**
Trittschalldämmung DES, EPS Platte, 0,040 W/(mK), 30 MN/m3, CP3, sg, D 25-2 mm

- gemäß "Grundbeschreibung Ausgleichsdämmung"

- Ausführung Neubau:
  040, 041, 045, 051
Menge: 110,000 m2
DIN 276-1/12-2018: 353

**04.02.0044 Trittschalldämmung DES, EPS Platte, 0,040 W/(mK), 30 MN/m3, CP3, sg, D 30-2 mm**
Trittschalldämmung DES, EPS Platte, 0,040 W/(mK), 30 MN/m3, CP3, sg, D 30-2 mm

- gemäß "Grundbeschreibung Ausgleichsdämmung"

- Ausführung Neubau:
  901, 902, 905, 906, 910 bis 912
Menge: 135,000 m2
DIN 276-1/12-2018: 353

**04.02.0045 Trittschalldämmung DES, EPS Platte, 0,040 W/(mK), 30 MN/m3, CP3, sg, D 35-2 mm**
Trittschalldämmung DES, EPS Platte, 0,040 W/(mK), 30 MN/m3, CP3, sg, D 35-2 mm

- gemäß "Grundbeschreibung Ausgleichsdämmung"

- Ausführung Neubau:
  042 bis 044, 052
  145
  227
Menge: 130,000 m2
DIN 276-1/12-2018: 353

**04.02.0046 Zulage Schrägschnitte**
Zulage Schrägschnitte

- vorgenannte Ausgleichdämmung jeglicher Stärke
Menge: 540,000 m
DIN 276-1/12-2018: 324

**04.02.0047 Zulage Anarbeiten an vertikal durchdringende Bauteile**
Zulage Anarbeiten an vertikal durchdringende Bauteile

- Ausbildung an Rohren oder Stützen bis Abwicklung 150 cm,
- rund oder rechteckig
Menge: 20,000 St
DIN 276-1/12-2018: 353

**04.02.0048 Zulage Anarbeiten an Bodenablauf**
Zulage Anarbeiten an Bodenablauf

- vorgenannte Dämmung jeglicher Stärke
Menge: 12,000 St
DIN 276-1/12-2018: 353

**04.02.0049 Zulage Anarbeiten an ELT - Bodentank**
Zulage Anarbeiten an ELT - Bodentank

- vorgenannte Dämmung jeglicher Stärke
- Größe ca. 400 x 400 mm
Menge: 71,000 St
DIN 276-1/12-2018: 353

### 05 KAPITEL 05 - ESTRICH

#### 05.01 Estrich im Verbund

**05.01.0050 Estrich CT Verbund, C30, F6, SW3, masch. geglätt., Gefälleausbildung 1%, D 40-110 mm**
Estrich CT Verbund, C30, F6, SW3, masch. geglätt., Gefälleausbildung 1%, D 40-110 mm

- nach DIN 18560-3,
- Nenndicke 40 bis 110 mm,
- Druckfestigkeitsklasse C30 DIN EN 13813,
- Biegezugfestigkeitsklasse F6 DIN EN 13813,
- Schwindklasse SW3,
- einschichtig,
- bewehrt m. Polypropylenfasern L 6-12 mm, ca. 0,9 kg/m³,
- Oberfläche maschinell glätten,
- Gefälleausbildung 1 %,
  zur Minimierung v. Schwindrissen u. Verbesserung d. Zugfestigkeit,
- Ausführung Neubau:
  Garage
  Detail 72.200 A
Menge: 35,000 m2
DIN 276-1/12-2018: 324

#### 05.02 Estrich auf Trennlage

**05.02.0051 Estrich CT Trennlage, C25, F6, SW3, >4 kN >5 kN/m2, masch. geglätt., i. Gefä. 1%, D 100 mm**
Estrich CT Trennlage, C25, F6, SW3, >4 kN >5 kN/m2, masch. geglätt., i. Gefä. 1%, D 100 mm

- nach DIN 18560-3,
- Nenndicke 100 mm,
- Einzellasten > 4 kN, Flächenlasten > 5 kN/m2,
- Druckfestigkeitsklasse C25 DIN EN 13813,
- Biegezugfestigkeitsklasse F6 DIN EN 13813,
- Schwindklasse SW3,
- einschichtig,
- unbewehrt,
- auf vorhandenem einseitigen Gefälle Neigung 1 %,
- mit Grenzwerten für Ebenheitsabweichungen mit erhöhten
  Ebenheitsanforderungen DIN 18202 Ausgabe 2019-07 Tabelle 3 Z,
- Oberfläche maschinell glätten,
- zur Aufnahme von Beschichtungen,
- Ausführung Neubau:
  Garage
  Detail 72.200 A
Menge: 35,000 m2
DIN 276-1/12-2018: 324

**05.02.0052 Estrich CT Trennlage, C25, F5, SW3, 4 kN 5 kN/m2, masch. geglätt., D 70 mm**
Estrich CT Trennlage, C25, F5, SW3, 4 kN 5 kN/m2, masch. geglätt.,
D 70 mm

- Estrich CT nach DIN 18560-3,
- Nenndicke 70 mm,
- Einzellasten bis 4 kN, Flächenlasten bis 5 kN/m2,
- Druckfestigkeitsklasse C25 DIN EN 13813,
- Biegezugfestigkeitsklasse F5 DIN EN 13813,
- Schwindklasse SW3,
- auf Trennlage,
- Druckfestigkeitsklasse C25 DIN EN 13813,
- Biegezugfestigkeitsklasse F5 DIN EN 13813,
- für Flächen in Innenräumen,
- einschichtig,
- unbewehrt,
- mit Grenzwerten für Ebenheitsabweichungen mit erhöhten
  Ebenheitsanforderungen DIN 18202 Ausgabe 2019-07 Tabelle 3 Z,
- Oberfläche maschinell glätten,
- zur Aufnahme von Beschichtungen,
- Ausführung Neubau:
  903
  Detail 72.204 A
Menge: 25,000 m2
DIN 276-1/12-2018: 353

#### 05.03 Estrich auf Dämmlage

*Hinweis: GRUNDBESCHREIBUNG ESTRICH AUF DÄMMLAGE*
GRUNDBESCHREIBUNG ESTRICH AUF DÄMMLAGE

- Estrich CT nach DIN 18560-3,
- auf Dämmlage,
- Druckfestigkeitsklasse C25 DIN EN 13813,
- Biegezugfestigkeitsklasse F5 DIN EN 13813,
- für Flächen in Innenräumen,
- einschichtig,
- unbewehrt,

gemäß Position:

- Nenndicke,
- Flächenlasten,
- Einzellasten,
- Schwindklasse,
- Ebenheitsanforderungen,
- Oberfläche,
- Beschichtungen oder Beläge,
- Untergrund

**05.03.0053 Estrich CT Dämmlage, C25, F5, SW2, 2 kN 3 kN/m2, gerieben, D 55 mm**
Estrich CT Dämmlage, C25, F5, SW2, 2 kN 3 kN/m2, gerieben, D 55 mm

- gemäß "Grundbeschreibung Estrich auf Dämmlage",
- Nenndicke 55 mm,
- für Einzellasten bis 2 kN, Flächenlasten bis 3 kN/m2,
- Druckfestigkeitsklasse C25 DIN EN 13813,
- Biegezugfestigkeitsklasse F5 DIN EN 13813
- Schwindklasse SW2,
- einschichtig,
- unbewehrt,
- Oberfläche gerieben,
- zur Aufnahme von elastischen u. textilen Belägen, Fliesen, Parkett

- Ausführung Palais:
  001 bis 005, 006, 008, 009 bis 011, 012, 013, 015, 016, 017, 019

  Ausführung Neubau:
  915, 916
  026 bis 034, 036 bis 039,
  125 bis 137, 138 bis 144
  206 bis 218, 219 bis 226
  301, 302, 304 bis 307, 308 bis 311
Menge: 1415,000 m2
DIN 276-1/12-2018: 353

**05.03.0054 Estrich CT Dämmlage, C25, F5, SW2, 4 kN 5 kN/m2, gerieben, D 65 mm**
Estrich CT Dämmlage, C25, F5, SW2, 4 kN 5 kN/m2, gerieben, D 65 mm

- gemäß "Grundbeschreibung Estrich auf Dämmlage",
- Nenndicke 70 mm,
- für Einzellasten bis 4 kN, Flächenlasten bis 5 kN/m2,
- Druckfestigkeitsklasse C25 DIN EN 13813,
- Biegezugfestigkeitsklasse F5 DIN EN 13813,
- Schwindklasse SW2,
- einschichtig,
- unbewehrt,
- Oberfläche gerieben,
- zur Aufnahme v. Natursteinbelägen i. Mittelbett, Teppich, Lino

- Ausführung Palais:
  007, 014, 018, 020 bis 025, 050

  Ausführung Neubau:
  901, 902, 905, 906, 910 bis 912, 918, 919, 951
  040 bis 045, 051, 052
  145, 151, 152
  227, 251, 252
  303, 351, 352
Menge: 770,000 m2
DIN 276-1/12-2018: 353

**05.03.0055 Estrich CT Dämmlage, C25, F6, SW2, >4 kN >5 kN/m2, gerieben, D 70 mm**
Estrich CT auf Dämmlage, C25, F6, SW2, >4 kN >5 kN/m2, gerieben, D 70 mm

- gemäß "Grundbeschreibung Estrich auf Dämmlage",
- Nenndicke 70 mm,
- für Einzellasten >4 kN, Flächenlasten >5 kN/m2,
- Druckfestigkeitsklasse C25 DIN EN 13813,
- Biegezugfestigkeitsklasse F6 DIN EN 13813,
- Schwindklasse SW2,
- einschichtig,
- unbewehrt,
- Oberfläche gerieben,
- zur Aufnahme von Lino

- Ausführung Neubau:
  904, 909, 917
Menge: 80,000 m2
DIN 276-1/12-2018: 353

**05.03.0056 Estrich CT Dämmlage, C25, F5, SW2, 2 kN 3 kN/m2, gerieben, D 70 mm**
Estrich CT auf Dämmlage, C25, F5, SW2, 2 kN 3 kN/m2, gerieben, D 70 mm

- gemäß "Grundbeschreibung Estrich auf Dämmlage",
- Nenndicke 70 mm,
- für Einzellasten bis 2 kN, Flächenlasten bis 3 kN/m2,
- Druckfestigkeitsklasse C25 DIN EN 13813,
- Biegezugfestigkeitsklasse F5 DIN EN 13813,
- Schwindklasse SW2,
- einschichtig,
- unbewehrt,
- Oberfläche gerieben,
- zur Aufnahme von Streichabdichtung und Fliesen,

- Ausführung Neubau:
  913
Menge: 5,000 m2
DIN 276-1/12-2018: 353

#### 05.04 Estrich Zulagen

**05.04.0057 Mehrdicke D 5mm**
Mehrdicke D 5mm

- jegliche Zementestriche,
- Ausführung auf Anordnung des AG,
- je 5 mm Dicke
Menge: 100,000 m2
DIN 276-1/12-2018: 353

**05.04.0058 Oberfläche Zementestrich abschleifen**
Oberfläche Zementestrich abschleifen

- zur Reduzierung der eingebauten Höhe um bis zu 5 mm
- inkl. absaugen und entsorgen des abgetragenen Materials
- auf Anordnung durch AG
Menge: 100,000 m2
DIN 276-1/12-2018: 353

**05.04.0059 Schließen nachträglich bis 1 m2**
Schließen nachträglich bis 1 m2

- Estrich inklusive aller Dämm- und Trennschichten
Menge: 1,000 St
DIN 276-1/12-2018: 352

**05.04.0060 Schließen nachträglich bis 5 m2**
Schließen nachträglich bis 5 m2

- Estrich inklusive aller Dämm- und Trennschichten
Menge: 1,000 St
DIN 276-1/12-2018: 352

**05.04.0061 Estrich Beschleuniger, Verkürzung Erhärtungs- u. Trocknungszeit**
Estrich Beschleuniger, Verkürzung Erhärtungs- u. Trocknungszeit

- zur Beschleunigung der Erhärtung und Trocknung und zur Verkürzung
  der Belegreife,
- entsprechend Vorgaben des Estrichbindemittel bzw. Zusatzmittelherstellers,
- gemäß DIN EN 934-2 bzw. DIN EN 13813,
- geeignet für den verwendeten Estrichtyp,
- nachgewiesene Verträglichkeit zu Bindemittel u. ggf. Kunststoffdispersionen,
- keine Beeinträchtigung von Festigkeit, Haftung o. Dauerhaftigkeit des Estrichs,
- Dosierung gemäß Herstellervorschrift,
- Nachweis Produktfreigabe und Prüfzeugnis vor Ausführung vorzulegen
Menge: 100,000 m2

**05.04.0062 Gefälleausbildung 2%, Teilfläche 1,5 m2, Dusche**
Gefälleausbildung 2%, Teilfläche 1,5 m2, Dusche

- Ausbildung mit vierseitigem Gefälle zum Bodenablauf,
- Ausführung Hand in Hand mit Gewerk Fliesenleger,
- Abrechnung zusätzlich zur Hauptposition Estrich
Menge: 1,000 psch
DIN 276-1/12-2018: 353

**05.04.0063 Ausführung im Gefälle 6%, Rampe**
Ausführung im Gefälle 6%, Rampe

- Abrechnung zusätzlich zur Hauptposition Estrich,
- Ausführung Neubau Flur 9,
  Detail 72.211 A
Menge: 9,000 m2
DIN 276-1/12-2018: 353

**05.04.0064 Abstellung Estrich Bohle**
Abstellung Estrich Holzbohle

- für alle vorgenannten Estrichhöhen,
- inklusive Rückbau und Entsorgung,
- für Einbau auf Rohboden oderTrittschalldämmung,
- alle Einzellängen
Menge: 10,000 m
DIN 276-1/12-2018: 352

**05.04.0065 Abstellung Kartonwinkel**
Abstellung Kartonwinkel

- für alle vorgenannten Estrichhöhen,
- inklusive Rückbau und Entsorgung,
- für Einbau auf Rohboden oderTrittschalldämmung,
- alle Einzellängen
Menge: 50,000 m
DIN 276-1/12-2018: 352

**05.04.0066 Anschluss an vertikal durchdringende Bauteile**
Anschluss an vertikal durchdringende Bauteile

- Ausbildung an Rohren oder Stützen bis Abwicklung 150 cm,
- inklusive Randdämmstreifen,
- rund oder rechteckig
Menge: 20,000 St
DIN 276-1/12-2018: 353

**05.04.0067 Abstellung an Bodenablauf in Trichterform**
Abstellung an Bodenablauf in Trichterform

- Abwicklung Kanten ca. 200 cm,
- Ausbildung Kanten im Gefälle 45°,
- für bauseitige Verharzung.
- für vorgenannte Estriche jeglicher Art und Stärke
Menge: 12,000 St
DIN 276-1/12-2018: 353

**05.04.0068 Abstellung freies Ende Profilstahl feuerverzinkt, 60/120/10**
Abstellung freies Ende Profilstahl feuerverzinkt, 60/120/10

- aus feuerverzinktem Profilstahl,
- am freiem Ende der Bodenaufbaus in Türschwelle,
- einschl. Befestigung auf Stahlbeton und Mörtelband bis H 20 mm,
  zum Ausgleich von Rohbautoleranzen
- Schenkellänge 120/60 mm, Länge 1100 mm, Materialstärke 10 mm,
- gelocht, auf Rohboden gedübelt,
- Ausführung:
  Neubau, UG:
  919 zu 916
Menge: 1,000 St
DIN 276-1/12-2018: 353

**05.04.0069 Anarbeiten an ELT - Bodentank**
Anarbeiten an ELT - Bodentank

- vorgenannte Estriche jeglicher Art und Stärke
- Größe ca. 400 x 400 mm
Menge: 71,000 St
DIN 276-1/12-2018: 353

**05.04.0070 Randdämmstreifen PE-Schaum, D 10 mm, H bis 65 mm, mit Fuß**
Randdämmstreifen PE-Schaum, D 10 mm, H bis 65 mm, mit Fuß

- inkl. Lagesicherung durch verkleben,
- mit Folienlasche selbstklebend,
- inkl. Eckausbildung
Menge: 1820,000 m
DIN 276-1/12-2018: 353

**05.04.0071 Randdämmstreifen PE-Schaum, D 10 mm, H bis 95 mm, mit Fuß**
Randdämmstreifen PE-Schaum, D 10 mm, H bis 95 mm, mit Fuß

- inkl. Lagesicherung durch verkleben,
- mit Folienlasche selbstklebend,
- inkl. Eckausbildung
Menge: 95,000 m
DIN 276-1/12-2018: 353

**05.04.0072 Scheinfugen herstellen durch Einschneiden**
Scheinfugen herstellen durch Einschneiden

- gemäß DIN EN 13318,
- im frischen Estrichmörtel
Menge: 10,000 m
DIN 276-1/12-2018: 353

**05.04.0073 Scheinfugen und Risse kraftschlüssig schließen, 2K-Reaktionsharz**
Scheinfugen und Risse kraftschlüssig schließen, 2K-Reaktionsharz

- gemäß DIN EN 13318
Menge: 10,000 m
DIN 276-1/12-2018: 353

**05.04.0074 Scheinfugen herstellen durch einlegen Scheinfugenprofil**
Scheinfugen herstellen durch einlegen Scheinfugenprofil

- gemäß DIN EN 13318,
- aus Aluminium,
- Profilhöhen 55 bis 70 mm
Menge: 10,000 m
DIN 276-1/12-2018: 353

**05.04.0075 Estrichdübel GFK-Glasfaser 6mm,L=300mm Estrichdübel Verbindung inTrennfugenbereichen gegen Höhenversatz**
Estrichdübel, Verbindung in Trennfugenbereichen

- gegen Höhenversatz,
- GFK-Glasfaser mit integrierter Dehnungsausgleichkappe
- Durchmesser: ca. 6 mm
- Länge: ca. 300 mm
- bestehend aus
  Hülse, L ca. 150 mm
  Stab, L  ca. 300 mm
- inkl. Herstellen passgenauer Löcher im Randdämmstreifen
Menge: 100,000 St
DIN 276-1/12-2018: 353

**05.04.0076 Dehnfuge herstellen, Profil m. Einlage EPS, B 10, H 55 bis 70 mm, Estrichfeld**
Dehnfuge herstellen, Profil m. Einlage EPS, B 10, H 55 bis 70 mm, Estrichfeld

- T - förmiges Kunststoffprofil als Fuß, B ca. 40 mm,
- Fugeneinlage aus expandiertem Polystyrol (EPS) DIN EN 13163,
  Fugenbreite 10 mm,
- alle Estrichhöhen H 55 bis 70 mm,
- gemäßDIN EN 13318
Menge: 65,000 m
DIN 276-1/12-2018: 353

**05.04.0077 Dehnfuge herstellen, Profil m. Einlage EPS, B 10, H 55 bis 70 mm, Tür, L 176 cm**
Dehnfuge herstellen, Profil m. Einlage EPS, B 10, H 55 bis 70 mm, Tür, L 176 cm

- T - förmiges Kunststoffprofil als Fuß, B ca. 40 mm,
- Fugeneinlage aus expandiertem Polystyrol (EPS) DIN EN 13163,
  Fugenbreite 10 mm,
- alle Estrichhöhen H 55 bis 70 mm,
- gemäßDIN EN 13318
Menge: 10,000 St
DIN 276-1/12-2018: 353

**05.04.0078 Dehnfuge herstellen, Profil m. Einlage EPS, B 10, H 55 bis 70 mm, Tür, L bis 101 cm**
Dehnfuge herstellen, Profil m. Einlage EPS, B 10, H 55 bis 70 mm, Tür, L bis 101 cm

- T - förmiges Kunststoffprofil als Fuß, B ca. 40 mm,
- Fugeneinlage aus expandiertem Polystyrol (EPS) DIN EN 13163,
  Fugenbreite 10 mm,
- alle Estrichhöhen H 55 bis 70 mm,
- gemäßDIN EN 13318
Menge: 105,000 St
DIN 276-1/12-2018: 353

**05.04.0079 Dehnfuge, Hinterfüllmaterial dauerelastisch B 10 mm**
Dehnfuge, Hinterfüllmaterial dauerelastisch B 10 mm

- bei Estrichen mit bauseitiger Beschichtung,
- zwischen Estrichfeldern sowie zwischen Estrichfeld und Wand,
- für nachfolgend beschriebene Verfugung,
- bei Hohlräumen gegen Absacken der Fugenmasse,
- Material: Rundprofil aus Polyethylenschaum,
  elastisch, selbstklebend, geschlossenzellig,
- D 10 mm,
- bei Wandanschlüssen ist der Randdämmstreifen vorher auf Tiefe
  der Verfugung herauszuschneiden, dies ist einzukalkulieren
Menge: 2,000 m

**05.04.0080 Dehnfuge, Verfugung dauerelastisch, Silokonbasis B 10 mm**
Dehnfuge, Verfugung dauerelastisch, Silokonbasis B 10 mm

- zwischen Estrichfeldern mit bauseitiger Beschichtung,
- B >5 <10 mm
- T 20 mm
- grau
Menge: 2,000 m

**05.04.0081 Bewegungsfuge herstellen Fugenband B 20 H 65 mm**
Bewegungsfuge herstellen Fugenband B 20 H 65 mm

- über Rohbau - Bauteilfuge,
- durch Einlegen von Fugenband,
- Farbton grau,
- Fugenbreite 20 mm,
- Fugentiefe 65 mm,
- gemäßDIN EN 13318
Menge: 8,000 m
DIN 276-1/12-2018: 353

**05.04.0082 2K- Epoxidharz, Anarbeiten streifenweise**
2K- Epoxidharz, Anarbeiten streifenweise

- nachträgliches Anarbeiten an Bauteile,
- B bis 30 cm, H bis 7 cm
- mit Schnellestrich,
  als 2K-Epoxidharzmörtel mit Sandbeimischung,
  für Estrich auf Dämmschicht,
- inklusive erforderlicher Grundierungen
- Anarbeitung an nachträgliche Einbauten
  wie z.B. Schachtabdeckungen etc.
Menge: 10,000 m
DIN 276-1/12-2018: 353

**05.04.0083 Messstellenmarkierung**
Messstellenmarkierung anlegen

- zur Ermittlung der Restfeuchte,
- sofern nicht Nebenleistung, d.h. bei wiederholter Messung,
- Ausführung auf Anordnung des AG
Menge: 10,000 St
DIN 276-1/12-2018: 353

**05.04.0084 Feuchtigkeitsmessung**
Feuchtigkeitsmessung CM-Verfahren

- gemäß DIN 18560-1,
- sofern nicht Nebenleistung, d.h. bei wiederholter Messung,
- Ausführung auf Anordnung des AG
Menge: 10,000 St
DIN 276-1/12-2018: 721

### 06 KAPITEL 08 - ARBEITEN GEGEN NACHWEIS

#### 06.01 Arbeiten gegen Nachweis

*Hinweis*
Verrechnungssätze für Löhne

Die Verrechnungssätze für die nachstehenden Lohn- und Berufsgruppen sind unaufgegliedert anzubieten.

In ihnen sind enthalten:

- Lohn- und Gehaltskosten,
- Lohn- und Gehaltsnebenkosten,
- Sozialkosten einschließlich Sozialkassenbeiträge,
- Gemeinkostenanteil,
- Gewinn
- An- und Abfahrt zu und von der Baustelle
- Kosten für benutzte Kleingeräte bis zu einem Neuwert von 2.500,- Euro.

Zuschläge zu den Verrechnungssätzen für vom Auftraggeber angeordnete oder zu vertretende Nacht-, Sonntags-, Feiertags- und Mehrarbeit (Überstunden) sind gesondert nachzuweisen; sie werden in Höhe der tariflichen Vereinbarung vergütet.

Für Nacht-, Sonntags- und Feiertagsarbeit wird als Zuschlag nur der Beitrag zur gesetzlichen Unfallversicherung vergütet. Für Mehrarbeit werden zusätzlich die Sozialkosten vergütet.

Beschäftigt der Bieter bei einer der nachstehenden Lohn-/Berufsgruppen keine Arbeitskräfte, hat er dies anzugeben und statt dessen den Einsatz möglichst gleichwertiger Arbeitskräfte anzubieten.

**06.01.0085 An-/Abfahrt Montagekolonne**
An-/Abfahrt Montagekolonne

- inkl. Fahrzeug bis 3,5 to
- nur auf Anordnung der Objektüberwachung auszuführen
- nur für zusätzliche Leistungen nach Abschluss der
  Hauptleistungen abzurechnen
- nur abzurechnen, wenn die Leistungen vor Ort weniger
  als einen halben Arbeitstag in Anspruch nehmen und
  am selben Tag keine anderen Leistungen ausgeführt
  werden können
Menge: 3,000 St
DIN 276-1/12-2018: 353

**06.01.0086 Vorarbeiter**
Menge: 5,000 h
DIN 276-1/12-2018: 353

**06.01.0087 Facharbeiter**
Menge: 10,000 h
DIN 276-1/12-2018: 353

**06.01.0088 Helfer**
Menge: 10,000 h
DIN 276-1/12-2018: 353
